# Neubau MFH, Heubeundstr. 19, Wäschenbeuren
Angebotsaufforderung (GAEB 90, DA83)
Währung: EUR
Auftraggeber: Gemeinde Wäschenbeuren

## Zusätzlicher Text
Zusätzliche technische Vorschriften - Sanitär
Angaben zur Ausführung (vorbehaltlich der Abweichungen in der
Leistungsbeschreibung) :

Schnittstellen:
Bau:
Gerätefundamente, Aussparungen, Dachaussparungen, etc. werden nach
Angaben des AN bauseits gefertigt wenn nichts Gegenteiliges vereinbart
wird.
Wand- und Deckendurchführungen werden nach den Angaben des AN  bauseits
geschlossen, es sei denn der Baufortschritt oder z.B.
brandschutztechnische Anforderungen machen es erforderlich dass diese
Arbeiten durch einen Fachbetrieb ausgeführt werden müssen (siehe
Leistungsbeschreibung).
Nicht vorhandene Aussparungen werden seitens des AN nach Rücksprache mit
der Bauleitung erstellt.

Elektro
Der AN hat im Rahmen seines Leistungsumfangs die erforderlichen
Elektroangaben (Kabelzuglisten mit Angabe der Endpunkte, Kabeltyp,
Kabelquerschnitt, Eintragung der Kabelbezeichnungen in den
Grundrissplänen) beizustellen. Die Elektroinstallationen erfolgen, wenn
in der Leistungsbeschreibung nichts gegenteiliges beschrieben ist,
bauseits nach Angaben des AN. Das Liefern und Anbringen von
Kabeleinführungen, Abzweigdosen mit Klemmen, Prüfen der Drehrichtung,
Kürzen, Abisolieren und Auflegen der Kabel etc. sind durch den AN zu
erbringen und einzukalkulieren.

Heizung
Der AN hat sämtliche erforderlichen Angaben zu machen.
Bei zentraler Warmwasserbereitung wird an die Flanschen bzw. Muffen
angeschlossen.

Die vor Ort verbauten oder gelagerten Materialien sind gegen
Verschmutzung und Nässe zu schützen (Abdeckfolien). Die Anlagenteile
sind bei der Schlussabnahme gesäubert an die Bauherrschaft zu übergeben.
(Schutz der Leistung bis zur Abnahme).

Der AN hat sich vor der Ausführung über die Wasserqualität zu
informieren und die Werkstoffe entsprechend auszuwählen damit keine
Korrosionen entstehen oder das Trinwasser sonst beeinträchtigt wird. Die
Trinwasserverordnung ist unbedingt zu beachten. Bedenken hat der AN
rechtzeitig anzumelden.

Vom AN zu liefern sind (ohne gesonderte Vergütung):

- Strangschema zum Anlagenschema
- Bestandszeichnungen (Darstellung der ausgeführten Anlage in den
Bauplänen)
- Stückliste einschl. MSR-Geräte
- Stromlaufpläne, Funktionspläne der Steuerungen nach DIN 40719-6
- Funktionsbeschreibung unter Einbeziehung der Regelung mit Darstellug
der  Regeldiagramme
- Einregulierungsprotokolle
- Ersatzteilliste
- Diagramme und Kennlinienfelder z.B. für Pumpen, Ventilatoren,
Kühltürme, Regelventile, etc.
- Zulassungsbescheide, Prüfungen

Dichtheitsprüfungen sind entsprechend den anerkannten Regeln der Technik
(z.B. DIN 1988) entsprechend Baufortschritt auszuführen (ohne gesonderte
Vergütung). Die Druckprüfprotokolle sind der Bauleitung rechtzeitig zu
übergeben.

Entsprechend des eingesetzten Rohrwerkstoffes sind die
Rohrleitungsanlagen entsprechend DIN 1988 unmittelbar vor der
Inbetriebnahme, auch abschnittsweise, zu spülen (ohne gesonderte
Vergütung). Ein Spülprotokoll ist der Bauleitung rechtzeitig zu
übergeben.

Bei Dächern, Terrassen-, Balkone, Nassräume, Küchen, und alle sonstigen
Bereiche in denen Abdichtungsmaßnahmen durchgeführt werden sind die
Einbauteile auf die jeweiligen Abdichtungsverfahren rechtzeitig vor der
Bestellung/Montage abzuklären.

Hinweise zur Ausführung (ergänzend zu VOB/C DIN 18379):

Die zur Ausführung erforderlichen Angaben, Unterlagen, Einstellungen,
Abnahmen etc. sind vom AN ohne gesonderte Vergütung zu erbringen:

zu DIN 18381 3.1.1 Die Bauteile sind so aufeinander abzustimmen dass die
geforderte Leistung erbracht, die Betriebssicherheit gegeben und ein
sparsamer und wirtschaftlicher Betrieb möglich ist.Korrosionsvorgänge
müssen weitgehend eingeschränkt werden.

zu DIN 18381 3.1.2 Der AN hat dem AG vor Beginn der Montagearbeiten alle
Angaben zu machen, die für den reibungslosen Einbau und ordnungsgemäßen
Betrieb der Anlagen notwendig sind. Der AN hat nach Planungsunterlagen
und Berechnungen des AG die für die Ausführung erforderliche Montage und
Werkstattplanung zu erbringen und, soweit erforderlich, mit dem AG
abzustimmen. Dazu gehören insbesondere:
- Montagepläne
- Werkstattzeichnungen
- Stromlaufpläne
- fundamentpläne
- Angaben über Gewichte
- Angaben und ggf. Anlaufstrom der elektr. Bauteile
- Sonstige Erfordernisse für den Einbau

zu DIN 18381 3.1.6 Der AN hat die für die Ausführung erforderlichen
Genehmigungen und Abnahmen zu veranlassen.

zu DIN 18381 3.1.7 Die örtlichen Vorschriften für Anschlüsse an
öffentliche Leitungen sind zu beachten.

Der AN hat bei der Prüfung der elektr. Verkabelung und während der
Inbetriebnahme eine hiermit vertraute Fachkraft zur Verfügung zu
stellen.

Der AN hat alle für behördlich vorgeschrieben Anzeigen und Anträge
notwendigen Unterlagen sowie Bescheinigungen in erforderlicher Anzahl
zur Verfügung zu stellen.
Dies sind insbesondere: 3 Satz Grundrisspläne mit Darstellung der
brandschutztechnischen Einrichtungen, Zulassungsbescheide und
dergleichen 3-fach (z.B. Brandschutzklappen).

Einstellung der Anlage
Der AN hat die Anlage so einzustellen dass die geforderten Funktionen
und Leistungen erbracht und die gesetzlichen Bestimmungen erfüllt
werden.

zu DIN 18381 3.4 Das Bedienungs- und Wartungspersonal für die Anlage ist
durch den AN einzuweisen

Abnahmeprüfung
Es ist eine Abnahmeprüfung, auch abschnittsweise, durchzuführen (ohne
gesonderte Vergütung). Der AN hat hierfür die erforderlichen und mit den
Anlagen vertrauten Facharbeiter mit Gerätschaften (Leiter, Werkzeug,
Temperatur-, Feuchtigkeit- Luftgeschwindigkeitsmessgeräte) beizustellen.

zu DIN 18381 3.5 Mitzuliefernde Unterlagen
Der AN hat aufzustellen und dem AG 2 Wochen vor der Abnahme zu
übergeben:
- Revisionspläne (Grundrisse mit Darstellung des Leitungsverlaufs,
Medium, Dimension, Einrichtungen, etc.)
- Anlagenschema
- elektr. Übersichtsschaltplan
- Zusammenstellung der wichtigsten Techn. Daten
- alle für einen sicheren und wirtschaftlichen Betrieb erforderlichen
Betriebs- und Wartungsanleitungen
- Protokoll über die Einweisung des Wartungs- und Bedienpersonals
- Unterlagen nach 3.1.2
- Messprotokolle (Luftmengen, etc.)
- Zulassungsbescheide
- Protokolle über die Dichtheitsprüfung
- Protokolle über Spülungen
- Kopien von Prüfbescheinigungen, Werksatteste

Die Unterlagen sind in 3-facher Ausfertigung, davon mind. 1-fach farbig
in separaten beschrifteten Ordnern zu übergeben.

Sind im Leistungsumfang weitergehende Arbeiten enthalten, so sind diese
Leistungen sinngemäß auf das jeweilige Gewerk übertragen ebenfalls
kostenfrei zu erbringen und die darin beschriebenen Anforderungen zu
beachten.
z.B. DIN 18380 Heizanlagen und zentrale Wassererwärmungsanlagen
DIN 18379 Raumlufttechnische Anlagen
DIN 18382 Elektrische Kabel- und Leitungsanlagen in Gebäuden
DIN 18386 Gebäudeautomation
DIN 18421 Dämmarbeiten an technischen Anlagen
DIN 18451 Gerüstarbeiten

Wasserleitungen
Die Wasserleitungen sind nach DIN 1988 zu bemessen und zu installieren.
Isolierung
Die Isolierung ist entsprechend der Ausschreibung gewissenhaft
auszuführen.
Für die Schallisolierung ist die DIN 4109 zu beachten.

Kalkulationshinweis
Sämtliche Nebenkosten, wie z.B. Herstellen von Montageplänen, Baustelleneinrichtung und Fracht der
Materialien sind in die Angebotspreise einzukalkulieren.
Die Arbeiten sind entsprechend dem Baufortschritt
auszuführen.

## Zusätzlicher Text
Erklärung des Bieters
1. Der Bieter ist verpflichtet, die beschriebene Leistungen auf ihre fachliche Richtigkeit und nach dem
  Stand der Technik zu überprüfen. Enthalten die Verdingungs- bzw. Ausschreibungsunterlagen nach Auffassung des Bieters Unklarheiten, die die Preisermitlung beeinflussen, so hat der Bieter den Auftraggeber
  vor der Angebotsabgabe schriftlich darauf hinzuweisen.
  Der Bieter ist verpflichtet, sich vor der Preisangabe
  an der Baustelle über die örtlichen Verhältnisse, die
  Ausführungsmöglichkeiten, die Lagerplätze, die Zu-
  fahrtswege usw., sowie über die vorhandenen Pläne
  genau zu informieren.
  Keinesfalls kann er nach Auftragserteilung geltend
  machen, daß er in Unkenntnis oder Irrtum seine Angebotspreise errechnet habe.
2. Nach Prüfung der Ausschreibungsunterlagen
  und der Verhältnisse an der vorgesehenen Baustelle
  erklärt sich der Bieter bereit, die in der vorstehenden Leistungsbeschreibung beschriebenen Leistungen zu den eingesetzten Preisen auszuführen.
3. Der Bieter erfüllt regemäßig die gesetzliche Pflicht
  zur Zahlung der Bundes-, Landes- und Gemeindesteuern,
  sowie der Beiträge zur Sozialversicherung, und weist
  bei Auftragserteilung ohne Aufforderung eine ausreichende Haftpflichtversicherung nach.
4. Die Lohntarifabkommen und alle zum Schutze der Arbeitnehmer erlassenen Vorschriften, besonders die Vorschriften des Jugendarbeitsschutzgesetzes, werden vom
  Bieter eingehalten.
5. Die Baustelle wird entsprechend Erfordernis mit
  entsprechender Anzahl an Monteuren besetzt.
  Eine nicht ausreichende Baustellenbesetzung
  begründet den Verzug im Sinne der VOB.
6. Auftragsweitergabe ist nicht statthaft.
7. Falls einige Positionen nicht genau mit den Angaben
  der VOB übereinstimmen, gilt das Leistungsverzeichnis
  auch bei Mischpreisen.
  Der Bieter stimmt dieser Änderung ausdrücklich zu und
  leitet hieraus keine Nachforderungen ab. Er bestätigt
  mit der Abgabe des Leistungsverzeichnis, daß er die
  Preise einschließlich aller mit aufgeführten
  Leistungen kalkuliert hat.
8. Der Bieter anerkennt die Ausschreibungsunterlagen
  mit seiner Unterschrift unter dem
  Angebot ausdrücklich.
9. Der Bieter ist damit einverstanden daß evtl. Teilleistungen
  aus dem Angebot entnommen werden.

## Sanitär
Datum: 14.02.23

*Hinweis*
Beschreibung
Gegenstand der Ausschreibung ist der Neubau eines
Mehrfamilienwohnhauses.
Anzahl der Wohneinheiten: 13 Wohnungen
Das Gebäude wird mittels Gasbrenwertkessel und einer
Luft-Wärmepumpe beheizt. Die Warmwasserbereitung
erfolgt über eine Frischwasserstation. Der Hauswasseranschlußstation ist im UG untergebracht. Die Beheizung
erfolgt über eine FB-Heizung mit Einzelraumregelung.
Zähleinrichtung zum späteren Einbau von
Wärmemengenzähler und KW- und WW-Zähler müssen
vorgehalten werden.
Lager- und Abstellflächen stehen innerhalb des Gebäude
begrenzt zur Verfügung. Erforderlichenfalls sind
seitens des AN Lagercontainer auf dem Parkplatz zu
stellen. Abschließbare/bewachte Lagerstätten können
nicht zur Verfügung gestellt werden.
Hinweis zur Leistungsbeschreibung:
Grundsätzlich kann für alle Positionen Gleichwertiges
angeboten werden. Eindeutige Fabrikats- und
Typenangaben sind bei der jeweiligen Position zu
vermerken. Technische Datenblätter sind dem Angebot als
Anlage beizulegen.
Die Bewertung der Gleichwertigkeit obliegt der
Bauherrschaft bzw. dem beauftragten Fachingenieur.

### Titel 01 Sanitäre Ausstattung

*Hinweis*
Dusche mit Zubehör

**01.010 HA Einhand-Brausebatterie Hansavantis**
Style 5260 Fertigmontageset, verchromt
HANSAVANTIS Style
Einhand-Brause-Batterie, DN 15 (G 1/2)
Unterputzsystem-Kompletteinheit
(Unterputzkörper und Fertigmontageset)
Geräuschprüfungsnummer: PA-IX 18658/ICB
Durchflussmenge: 20/19 l/min (Auslauf/
Brause), gemessen bei 3 bar Fließdruck
Unterputzkörper
- Isolierpac, Styropor
Einbaukörper: entzinkungsarmes Messing
(MS 63)
Abgang oben und unten G 1/2
-----
Fertigmontageset
Pin-Bedienungshebel (Metall)
- W+K-Kennzeichnung
Hülse und Wandrosette
Eigensicher gegen Rückfließen  im
häuslichen Gebrauch (nach DIN EN 1717)
bei Verwendung von HANSA-
Wandanschlussbögen
HANSAECO Steuerpatrone 3.5
(zu HANSAVANTIS/HANSAVANTIS Style,
HANSAPOLO)
- Wasserbremse bei ca. 50% Wassermenge
- mit Keramikscheiben
- einstellbare Heißwassersperre,
nachrüstbar
verchromt
einschl. dazu passenden Wandanschlussbogen DN15
für Bürstengarnituren mit Rückflußverhinderer
verchromt
angebotenes gleichwertiges Fabrikat nach Wahl des
Bieters:
Fab.: .....................
Typ : .....................
(Technische Unterlagen sind beizulegen wenn
abweichendes Fabrikat angeboten wird).
zu liefern und montieren
Menge: 13,000 St

**01.020 Brausegarnitur Crometta 85**
Crometta 85 Green/Unica'Crometta Set 0,90 m DN15
Crometta 85 1jet Green Handbrause
Unica'Crometta Brausenstange 0,90 m
Casetta'C Seifenschale
Metalflex Brauseschlauch 1600mm DN 15
einschl. Befestigungsmaterial
zu liefern und montieren
angebotenes gleichwertiges Fabrikat nach Wahl des
Bieters:
Fab.: .....................
Typ : .....................
(Technische Unterlagen sind beizulegen wenn
abweichendes Fabrikat angeboten wird).
Menge: 13,000 St

**01.030 Schwammkorb**
verchromt
mit verdeckten Befestigungen
Emco loft
Art.-Nr: 054500101 chrom
zu liefern und montieren
angebotenes gleichwertiges Fabrikat nach Wahl des
Bieters:
Fab.: .....................
Typ : .....................
(Technische Unterlagen sind beizulegen wenn
abweichendes Fabrikat angeboten wird).
Menge: 13,000 St

**01.040 HEWI Vorhangstange 1,2 x 1,2 m**
waagerecht und senkrecht angeordnete, im rechten Winkel
verbundene Stangen mit Vorhangringen
dient zur Befestigung eines Duschvorhangs
Montage an Wand und Decke mit korrosionsfreiem HEWI
Befestigungsmaterial und Rosetten
Vorhangstange für Duschwanne 1200 x 1200 mm, Achsmaß
1183 x 1183 mm, kann an den Enden bauseits bis auf
220 mm gekürzt werden
Deckenabhängung 500 mm lang, Länge um 10 mm verstellbar
und an der Rosette um max. 100 mm kürzbar
Stangendurchmesser 33 mm
mit 24 Vorhangringen
aus hochglänzendem Polyamid nach HEWI Farbtabelle
mit Aluminiumkern
Farbe weiss
einschl. Befestigungsmterial
zu liefern und montieren
angebotenes gleichwertiges Fabrikat nach Wahl des
Bieters:
Fab.: .....................
Typ : .....................
(Technische Unterlagen sind beizulegen wenn
abweichendes Fabrikat angeboten wird).
Menge: 2,000 St

**01.050 HEWI Vorhangstange 1,0 x 1,0 m**
waagerecht und senkrecht angeordnete, im rechten Winkel
verbundene Stangen mit Vorhangringen
dient zur Befestigung eines Duschvorhangs
Montage an Wand und Decke mit korrosionsfreiem HEWI
Befestigungsmaterial und Rosetten
Vorhangstange für Duschwanne 1000 x 1000 mm, Achsmaß
983 x 983 mm, kann an den Enden bauseits bis auf 220 mm
gekürzt werden
Deckenabhängung 500 mm lang, Länge um 10 mm verstellbar
und an der Rosette um max. 100 mm kürzbar
Stangendurchmesser 33 mm
mit 20 Vorhangringen
aus hochglänzendem Polyamid nach HEWI Farbtabelle
mit Aluminiumkern
Farbe weiss
einschl. Befestigungsmterial
zu liefern und montieren
angebotenes gleichwertiges Fabrikat nach Wahl des
Bieters:
Fab.: .....................
Typ : .....................
(Technische Unterlagen sind beizulegen wenn
abweichendes Fabrikat angeboten wird).
Menge: 2,000 St

**01.060 HEWI Vorhangstange variabel**
Stange mit Vorhangringen
dient zur Befestigung eines Duschvorhangs
mit Aluminiumkern
Befestigung mit Rosetten an der Wand
kann bauseits bis auf 200 mm gekürzt werden
mit entsprechender Anzahl Vorhangringe
Länge auf Maß gefertigt von min. 400 mm bis max.
1700 mm, Stangendurchmesser 33 mm und
Rosettendurchmesser 70 mm
aus hochglänzendem Polyamid nach HEWI Farbtabelle
Farbe weiss
einschl. Befestigungsmterial
zu liefern und montieren
angebotenes gleichwertiges Fabrikat nach Wahl des
Bieters:
Fab.: .....................
Typ : .....................
(Technische Unterlagen sind beizulegen wenn
abweichendes Fabrikat angeboten wird).
Menge: 9,000 St

*Hinweis*
Waschtisch mit Zubehör

**01.070 Waschtischanlage Modell D-Code, Größe360x270 mm**
bestehend aus:
Waschtisch Fabrikat: Duravit
Modell D-Code, Größe 360x270 mm
Farbe: w e i ß
einschl. verchromtem Geruchsverschluss und flache
Wandrosette
einschl. Schallschutzset
zu liefern und montieren
angebotenes gleichwertiges Fabrikat nach Wahl des
Bieters:
Fab.: .....................
Typ : .....................
(Technische Unterlagen sind beizulegen wenn
abweichendes Fabrikat angeboten wird).
Menge: 8,000 St

**01.080 Waschtischanlage Modell Laufen Pro A, Größe 600x480 mm**
bestehend aus:
Waschtisch Fabrikat: Laufen
Modell Pro A, Größe 600x480 mm
Farbe: w e i ß
einschl. Schallschutzset
einschl. verchromtem Geruchsverschluss und flache
Wandrosette
zu liefern und montieren
angebotenes gleichwertiges Fabrikat nach Wahl des
Bieters:
Fab.: .....................
Typ : .....................
(Technische Unterlagen sind beizulegen wenn
abweichendes Fabrikat angeboten wird).
Menge: 13,000 St

**01.090 Eckventile**
selbstdichtend, verchromt, DN 15 1/2",
Längenausgleichstück, Anschlußgewinde
selbstdichtend
Rosetten, verchromt
zu liefern und montieren
Menge: 42,000 St

**01.100 HANSAVANTIS Style, HA Waschtisch Einhandmischer**
Hansavantis Style 5240, verchromt
Waschtisch-Einhand-Einlochbatterie, DN
15
Geräuschprüfungsnummer: P-IX 9452/IA
Durchflussmenge: 13 l/min, gemessen
bei 3 bar Fließdruck
Ausladung: 110mm
Auslauf: starr, gegossen
Armaturenkörper: entzinkungsarmes
Messing (MS 63)
Luftsprudler
Pin-Bedienungshebel (Metall)
- W+K-Kennzeichnung
Ablaufgarnitur und Zugbetätigung
Rapid-Montagesystem
Anschluss über flexible Druckschläuche
G 3/8
Prüfzeichen DVGW DW-6506 BP 0362
HANSAECO Steuerpatrone 3.5
(zu HANSAVANTIS/HANSAVANTIS Style,
HANSAPOLO)
- Wasserbremse bei ca. 50% Wassermenge
- mit Keramikscheiben
- einstellbare Heißwassersperre,
nachrüstbar
Bestellnummer: 52402207
verchromt
zu liefern und montieren
angebotenes gleichwertiges Fabrikat nach Wahl des
Bieters:
Fab.: .....................
Typ : .....................
(Technische Unterlagen sind beizulegen wenn
abweichendes Fabrikat angeboten wird).
Menge: 21,000 St

**01.110 Handtuchhalter, 410 mm**
Fabrikat: emco
Serie: loft
055000141 chrom
einschl. Befestigungsmaterial
zu liefern und montieren
angebotenes gleichwertiges Fabrikat nach Wahl des
Bieters:
Fab.: .....................
Typ : .....................
(Technische Unterlagen sind beizulegen wenn
abweichendes Fabrikat angeboten wird).
Menge: 13,000 St

**01.120 Handtuchdoppelhaken**
Fabrikat: emco
Serie: loft
0575 001 02 chrom
einschl. Befestigungsmaterial
zu liefern und montieren
angebotenes gleichwertiges Fabrikat nach Wahl des
Bieters:
Fab.: .....................
Typ : .....................
(Technische Unterlagen sind beizulegen wenn
abweichendes Fabrikat angeboten wird).
Menge: 8,000 St

**01.130 Emco-LED-Spiegelleuchte-Klemmleuchte**
Fabrikat: emco
waggerecht, 500 mm lang
einschl. Befestigungsmaterial
einschl. sämtlicher elektrischer Anklemmarbeiten inkl.
erforderlichen Kleinteilen wie Anschlussdosen, usw.
zu liefern und montieren
angebotenes gleichwertiges Fabrikat nach Wahl des
Bieters:
Fab.: .....................
Typ : .....................
(Technische Unterlagen sind beizulegen wenn
abweichendes Fabrikat angeboten wird).
Menge: 21,000 St

**01.140 Spiegel 60 x 50 cm, mit verdeckter Befestigung;**
einschl. Befestigungsmaterial
zu liefern und montieren
Menge: 21,000 St

*Hinweis*
WC mit Zubehör

**01.150 Wandklosettanlage Serie: D-Code**
bestehend aus:
Wand-Tiefspülklosett,
Farbe: w e i ß
540 x 355mm
Fabikat: Duravit
Serie: D-Code
Anschlußstücke für Zu- und Ablauf
einschl. Schallschutzset
angebotenes gleichwertiges Fabrikat nach Wahl des
Bieters:
Fab.: .....................
Typ : .....................
(Technische Unterlagen sind beizulegen wenn
abweichendes Fabrikat angeboten wird).
zu liefern und zu montieren
Menge: 21,000 St

**01.160 WC-Sitz zur Serie Duravit D-Code**
weiß, aus Kunststoff
mit Deckel mit Metall-Scharnieren,
angebotenes gleichwertiges Fabrikat nach Wahl des
Bieters:
Fab.: .....................
Typ : .....................
(Technische Unterlagen sind beizulegen wenn
abweichendes Fabrikat angeboten wird).
zu liefern und montieren
Menge: 21,000 St

**01.170 Papierhalter mit Deckel**
Fabrikat: Emco
Typ: loft
Art.-Nr: 050000100 chrom
einschl. Befestigungsmaterial
zu liefern und montieren
angebotenes gleichwertiges Fabrikat nach Wahl des
Bieters:
Fab.: .....................
Typ : .....................
(Technische Unterlagen sind beizulegen wenn
abweichendes Fabrikat angeboten wird).
Menge: 21,000 St

*Hinweis*
Spülenanschlüsse
für bauseits zu liefernde Küchenzeilen
bestehend aus:

**01.180 Spültischablauf**
raumsparender Geruchsverschluss mit Abwasseranschluss
für Geschirr- oder Waschmaschine mit Schlauchtülle, mit
Anschluss für Beckenüberlauf, Wandrosette, PP weiß,
DN 40 x 50
zu liefern und montieren
Menge: 11,000 St

**01.190 Eckventile**
selbstdichtend, verchromt, DN 15 1/2",
Längenausgleichstück, Anschlußgewinde
selbstdichtend
Rosetten, verchromt
zu liefern und montieren
Menge: 11,000 St

**01.200 Kombinationseckventil**
mit Belüfter und RV
absperrbarer Schlauchanschluß
mit Rosette
PA-Prüfzeichen, Geräuschklasse 1
Grohe Eggemann
verchromt
für Spülenanschlüsse
zu liefern und montieren
angebotenes gleichwertiges Fabrikat nach Wahl des
Bieters:
Fab.: .....................
Typ : .....................
(Technische Unterlagen sind beizulegen wenn
abweichendes Fabrikat angeboten wird).
Menge: 11,000 St

**01.210 PP-Geruchsverschluß 1 1/2" x 50**
zu liefern und montieren
Menge: 11,000 St

**01.220 WAS-Anschlussventil**
in Schrägsitzausführung
mit abschließbarem Griff einschl. 2 Schlüssel
mit Fettkammer-Oberteil
mit Rückflussverhinderer
Grohe Eggemann
verchromt
für Waschmaschinenanschlüsse
zu liefern und montieren
Menge: 11,000 St

**01.230 WAS-Schlauchplatzsicherung**
für 1/2"-Schläuche, z.B. für Waschmaschinen und
Geschirrspülmaschinen.
verchromt,
Messing verchromt
Fabrikat: Grohe Eggemann o.glw.

zu liefern und montieren
Menge: 22,000 St

**01.240 Ausgußbeckenanlage**
bestehend aus:
Ausgußbecken aus Stahlblech, emailliert,
Größe 505 x 305 mm
mit Klapprost, Stopfen, Kette und Halter
PP-Geruchsverschluß
zu liefern und montieren
Menge: 2,000 St

**01.250 Zweigriffwandbatterie für Ausgußbeckenanlage**
mit verstellbaren S-Anschlüssen.
Schwenkarm leicht schwenkbar, lange Lebensdauer durch
Druckentlastung des Dichtringes, keine Lötstellen,
keine Metallberührungen, Nickelauflage.
Ausladung: 150 mm
S-Auslauf
DN 15
wie Reiser GD 106 mit GD 8139
angebotenes gleichwertiges Fabrikat nach Wahl des
Bieters:
Fab.: .....................
Typ : .....................
(Technische Unterlagen sind beizulegen wenn
abweichendes Fabrikat angeboten wird).
zu liefern und montieren
Menge: 1,000 St

**01.260 Auslaufventil**
mit Knebelgriff, mit Schlauchverschraubung und
Steckschlüsssel
poliert verchromt
DN 15
zu liefern und montieren
Menge: 2,000 St

**01.270 PP-Geruchsverschluß 1 1/2" x 50**
zu liefern und montieren
Menge: 2,000 St

**01.280 Frostsichere Außenarmatur**
Rohrbelüfter und Rückflußverhinderer
-Einrohrsystem, einbaufertigaus Rotguß, Ausführung: sichtbare Teile
verchromt, Schallschutzklasse 1,
Durchflußrate V max. 42 l/min
DN 15
Schaftlänge: 500 mm
Fabrikat: Kemper
Artikel-Nr.: 57600015
zu liefern und montieren
angebotenes gleichwertiges Fabrikat nach Wahl des
Bieters:
Fab.: .....................
Typ : .....................
(Technische Unterlagen sind beizulegen wenn
abweichendes Fabrikat angeboten wird).
Menge: 7,000 St

**01.290 Abschließbarer Bedienungsgriff**
Fabrikat: Kemper
Artikel-Nr.: 57500003
zu liefern und montieren
angebotenes gleichwertiges Fabrikat nach Wahl des
Bieters:
Fab.: .....................
Typ : .....................
(Technische Unterlagen sind beizulegen wenn
abweichendes Fabrikat angeboten wird).
Menge: 7,000 St

**01.300 Bemusterung**
der Sanitären Ausstattung.
Bereithalten von Mustern zum Bemusterungstermin,
Auszeichnung mit Einheitspreisen.
Wiederabtransport.
pauschal:
Menge: 1,000 St

### Titel 02 Installationssystem

*Hinweis*
Installationssystem
Geeignete Befestigungsmaterialien sind in die
Einheitspreise einzukalkulieren.
Insbesondere bei Trennwänden und Installationsschächten
sind die Forderungen des Schallschutzes (DIN 4109 in
aktueller Fasung) zu erfüllen.
Sämtliche Installationselemente sind fest mit dem
Wandsystem zu verbinden (WC-Blöcke, Halterungen für
Griffe, etc.)
Unebenheiten in den vorhandenen Altbauwänden müssen
ausgeglichen werden.
Die Montagen sind auch mit den Gewerken Elektro und
Trockenbau terminlich und installationstechnisch
abzustimmen.

**02.010 Duofix Wand-WC, 112 cm,**
Zum Einbau in teilhohe oder raumhohe
Vorwandinstallation

Zum Einbau in raumhohe Installationswand
Zum Einbau in Duofix Systemwand
Geeignet für Fußbodenaufbau 0 - 20 cm

Eigenschaften
- Trockenbauelement
- Selbsttragend
- Pulverbeschichtet, Farbe Geberit blau
- Löcher d 9 mm für Befestigung im
  Holzständerbau
- Keramikbefestigungen M12,
  Befestigungsabstand 18 cm oder 23 cm
- Fußstützen mit cm-Raster-Markierung,
  verzinkt, höhenverstellbar
- Fußplatte drehbar, für den Einbau in
  UW50 und 75 Profile
- Befestigung für Abgangsbogen
  schallgedämmt
- UP-Spülkasten UP300 mit Betätigung von
  vorne, 25 Jahre Ersatzteilsicherheit
- Schwitzwassergedämmt
- Spülmenge einstellbar
- Sofortiges Nachspülen bei
  Werkeinstellung möglich
- Wasseranschluss hinten/oben in der
  Mitte
- Verbindungsschlauch zum Eckventil
  handverschraubbar
- Schnelleinstellung der Drückerstangen
  für  Betätigungsplatte
- 2-Mengen-Spülung für Betätigungsplatte
  Samba, Twist oder Bolero
- Spül-Stopp-Spülung für
  Betätigungsplatte
  Rumba, Mambo oder Tango

Technische Daten
Spülmenge Werkeinstellung 6 und 3 l
Kleine Spülmenge Einstellbereich 3/4 l
Große Spülmenge Einstellbereich 6/7.5 l

Lieferumfang
Universeller Wasseranschluss R 1/2" mit
integriertem Eckventil (MeplaFix fähig),
Schutzstopfen, Bauschutz für
Serviceöffnung, ablängbar,
2 Gewindestangen M12 für
Keramikbefestigung,
PE Anschlussgarnitur, d 90 mm, PE Wand-
WC-Bogen 90*, d 90/90 mm,  PE
Übergangsstück, d 90/110 mm,
Befestigungsmaterial.

Fabrikat: Geberit
Typ:  Duofix
Art.-Nr.: 111.300.00.5
einschl. Duofix Bausatz für Vorwandmontage
zu liefern und montieren
angebotenes gleichwertiges Fabrikat nach Wahl des
Bieters:
Fab.: .....................
Typ : .....................
(Technische Unterlagen sind beizulegen wenn
abweichendes Fabrikat angeboten wird).
Menge: 21,000 St

**02.020 Sigma01 Betätigungsplatte**
für 2-Mengen-Spülung, weiß-alpin
Einsatzbereich
- Für 2-Mengen-Spülung
- Für Geberit UP-Spülkasten UP320
- Für Geberit UP-Spülkasten UP300
Lieferumfang
- 2-Mengen-Führungsplättchen
- Drückerstangen
- Distanzbolzen
- Befestigungsmaterial
Fabrikat: Geberit
Typ  : Sigma01
angebotenes gleichwertiges Fabrikat nach Wahl des
Bieters:
Fab.: .....................
Typ : .....................
(Technische Unterlagen sind beizulegen wenn
abweichendes Fabrikat angeboten wird).
zu liefern und montieren
Menge: 21,000 St

**02.030 Duofix Waschtisch, 112 cm, für Einlocharmatur**
Zum Einbau in teilhohe oder raumhohe
Vorwandinstallation
Zum Einbau in raumhohe Installationswand
Zum Einbau in Duofix Systemwand
Geeignet für Fußbodenaufbau 0 - 20 cm

Eigenschaften
- Trockenbauelement
- Selbsttragend
- Pulverbeschichtet, Farbe Geberit blau
- Löcher d 9 mm für Befestigung im
  Holzständerbau
- Waschtisch Befestigungsabstand 5 - 38
cm
- Armaturenanschlussplatte höhen- und
  tiefenverstellbar
- Fußstützen mit cm-Raster-Markierung,
  verzinkt, höhenverstellbar
- Fußplatte drehbar, für den Einbau in
  UW50 und 75 Profile
- Befestigung für Abgangsbogen
  höhenverstellbar

Lieferumfang
2 universelle Wasseranschlüsse R 1/2"
(MeplaFix
fähig) mit Dämmunterlage, PE
Abgangsbogen,
d 50 mm, Gummidichtung d 44/32 mm,
2 Gewindestangen M10 für
Keramikbefestigung,
Befestigungsmaterial.

Fabrikat:  Geberit
Typ:  Duofix
Art.Nr.:  111.430.00.1
einschl. Duofix Bausatz für Vorwandmontage
zu liefern und montieren
angebotenes gleichwertiges Fabrikat nach Wahl des
Bieters:
Fab.: .....................
Typ : .....................
(Technische Unterlagen sind beizulegen wenn
abweichendes Fabrikat angeboten wird).
Menge: 21,000 St

**02.040 Duofix Bade-/Duschwanne, 112 cm, für UP-Armatur**
Einsatzbereich
- Zum Einbau in teilhohe oder
raumhohe Vorwandinstallation
- Zum Einbau in raumhohe
Installationswand
- Zum Einbau in Duofix Systemwand
- Geeignet für Fußbodenaufbau 0 - 20 cm
- Zum Anschluss von UP-Armaturen
für Bade- und Duschwanne

Eigenschaften
- Trockenbauelement
- Selbsttragend
- Rahmen pulverbeschichtet,
Farbe Geberit blau
- Rahmen mit Löchern D 9 mm
für Befestigung im Holzständerbau
- Armaturenanschlussplatte
höhen- und tiefenverstellbar
- Befestigungsplatte für UP-Armaturen,
Furnierholz, wasserfest verleimt,
höhen- und tiefenverstellbar
- Fußstützen mit cm-Raster-Markierung,
rutschsicher, höhenverstellbar,
verzinkt
- Fußplatte drehbar, für den
Einbau in UW50 und UW75 Profile
Lieferumfang
- 2 universelle Wasseranschlüsse
R 1/2" (MeplaFix fähig) mit
Dämmunterlage
- Befestigungsmaterial
Fabrikat: Geberit
Typ  : Duofix
Art.-Nr : 111.780.00.1
einschl. Duofix Bausatz für Vorwandmontage
angebotenes Fabrikat:..................................
................

angebotener Typ:.......................................
..................
(falls abweichend zur Vorgabe sind ausführliche,
aussagekräftige Technische Unterlagen beizulegen)

zu liefern und montieren
Menge: 13,000 St

### Titel 03 Entwässerungsanlage

**03.010 Polo-Kal NG-Rohr DN 56**
POLO-KAL NG ist ein schalldämmendes Hausabflusssystem
für Entwässerungsanlagen nach DIN EN 12056 und DIN
1986-100.
Geeignet als Abwasserleitungen und Regenfallleitungen
innerhalb von Gebäuden, sowie für Grundleitungen nach
DIN 1986-100 bis zum Übergabeschacht.
Anwendungsklasse B/D
Rohre:
3-schichtiges, mineralstoffverstärktes Verbundrohr aus
halogenfreien Kunststoffen, Innenschichte aus PP,
schalldämmende Mittelschichte aus PP-MV
mineralstoffverstärktes Compound, Außenschichte aus PP.
Angeformte Steckmuffe mit montagefertiger, werkseitig
eingelegtem Lippendichtring
Formstücke:
Einschichtige, mineralstoffverstärkte Formstücke aus
halogenfreien Polypropylen mit Steckmuffe und
werkseitig eingelegtem Lippendichtring.
Systemanforderungen:
Heißwasserbeständig bis 97°C,
Mindeststeifigkeit DN/OD 32-160 6 kN/m2 (SN6), DN/OD
200 und 250 8 kN/m2 (SN8).
Farbe RAL 5014, taubenblau.
Installationsschallpegel Lin (nach EN 14366)=22 dB (A)
bei 4 l/s.
Nachweis der schalldämmenden Eigenschaften des Systems
auf Grundlage der VDIRichtlinie 4100 (Schallschutz von
Wohnungen - Kriterien für Planung und Beurteilung) bzw.
DIN 4109 (Schallschutz im Hochbau) durch entsprechende
Prüfberichte eines unabhängigen und anerkannten
Prüfinstituts nach DIN EN 14366
mittlerer Längenausdehnungskoeffizient: LAK 0,05 mm/m°K
Kälteschlagzäh bis -20°C nach EN 1411
Brandverhalten nach EN 13501-1: Klasse D-s2, d1
Brandverhalten nach DIN 4102-1 Klasse B2,Q1,TR1
E-Modul: 2400 - 3100 MPa nach ISO 178
DiBt - Zulassung Nr. Z-42.1-241
Sortimentsbereich DN 32 - DN 250
Rohrabmessungen nach DIN EN 1451-1 sowie den Angaben
der allgemeinen bauaufsichtlichen Zulassung
Systemkompatibilität zu HT-Formstücken ohne Verwendung
von zusätzlichen Übergangsstücken.
Fabrikat: POLO-KAL NG
Ausführung für Regen- und Schmutzwasserleitungen
einschl. dazugehörigen Rohrbefestigungen Polo-Clip HS,
Rohrbefestigungen, Rohrschellen, usw.
liefern, zuschneiden und verlegen
angebotenes gleichwertiges Fabrikat nach Wahl des
Bieters:
Fab.: .....................
Typ : '...................'
(Technische Unterlagen sind beizulegen wenn
abweichendes Fabrikat angeboten wird).
Menge: 220,000 lfdm

**03.020 Polo-Kal NG-Rohr DN 70**
liefern, zuschneiden und verlegen
Menge: 85,000 lfdm

**03.030 Polo-Kal NG-Rohr DN 100**
liefern, zuschneiden und verlegen
Menge: 170,000 lfdm

**03.040 Polo-Kal NG Bogen DN 56 in allen Winkelgraden**
aus mineralstoffverstärktem PE-S2
mit zusätzlichem Schwingungsdämpfer
in der Aufprallzone,
für Abwasserleitungen innerhalb
von Gebäuden nach DIN EN 12056
in Verbindung mit DIN 1986-100,
sowie DIN EN 752

Verbindung: Edelstahlspannverbinder oder
  Elektroschweißmuffe
Werkstoff : PE-S2
zu liefern und montieren
Menge: 104,000 St

**03.050 Polo-Kal NG Bogen DN 70**
sonst wie vor,
liefern und montieren
Menge: 48,000 St

**03.060 Polo-Kal NG Bogen DN 100**
sonst wie vor,
liefern und montieren
Menge: 96,000 St

**03.070 Polo-Kal NG-Abzweige DN 56 in allen Ausführungen**
sonst wie vor,
liefern und montieren
Menge: 25,000 St

**03.080 Polo-Kal NG-Abzweige DN 70 in allen Ausführungen**
sonst wie vor,
liefern und montieren
Menge: 25,000 St

**03.090 Polo-Kal NG-Abzweige DN 100 in allen Ausführungen**
sonst wie vor,
liefern und montieren
Menge: 70,000 St

**03.100 Polo-Kal NG-Eckabzweige DN 100**
sonst wie vor,
liefern und montieren
Menge: 2,000 St

**03.110 Polo-Kal NG-Übergangsmuffe DN 70**
mit Dichtung, sonst wie vor
zu liefern und montieren
Menge: 20,000 St

**03.120 Polo-Kal NG-Übergangsstücke DN 100**
reduziert, alle Nennweiten
sonst wie vor,
zu liefern und montieren
Menge: 60,000 St

**03.130 Polo-Kal NG-Enddeckel DN 56**
zu liefern und montieren
Menge: 2,000 St

**03.140 Polo-Kal NG-Enddeckel DN 70**
zu liefern und montieren
Menge: 2,000 St

**03.150 Polo-Kal NG-Enddeckel DN 100**
zu liefern und montieren
Menge: 2,000 St

**03.160 Polo-Kal NG-Reinigungsrohre DN 70**
mit rundem Deckel und Dichtung, sonst wie vor,
zu liefern und montieren
Menge: 4,000 St

**03.170 Polo-Kal NG-Reinigungsrohre DN 100**
mit rundem Deckel und Dichtung, sonst wie vor,
zu liefern und montieren
Menge: 7,000 St

**03.180 POLO-KAL NG ASV da 110**
Max. zulässige Auszugskraft 180 kg
Max. zulässige Druckbelastung 2,0 bar
Technische Daten
DN/OD 110
Länge L 37 mm
D 138 mm
Bmax 153 mm
zu liefern und montieren
Menge: 36,000 St

**03.190 POLO-KAL NG ASV da 75**
Max. zulässige Auszugskraft 130 kg
Max. zulässige Druckbelastung 2,5 bar
Technische Daten
DN/OD 75
Länge L 30 mm
D 99 mm
Bmax 116 mm
zu liefern und montieren
Menge: 22,000 St

**03.200 Konfix DN 50**
mit Spannschelle zur Einführung von Rohren in
Abwasserleitungen, einschl Herstellen des dichten
Rohrausschnitts.
zu liefern und montieren
Menge: 1,000 St

**03.210 Konfix DN 70/90**
sonst wie vor
zu liefern und montieren
Menge: 1,000 St

**03.220 Konfix DN 100**
sonst wie vor
zu liefern und montieren
Menge: 1,000 St

**03.230 Übergang auf andere Rohrwerkstoffe DN 50-56**
Übergang von PE oder dB20 auf SML, Guß, etc. druckdicht
herstellen einschl. Übergangsverbinder, Dichtringe/
Manschetten, Stützringe, etc.
(z.B. Grundleitungsanschlüsse)
zu liefern und montieren
Menge: 2,000 St

**03.240 Übergang auf andere Rohrwerkstoffe DN 70**
Übergang von PE oder dB20 auf SML, Guß, etc. druckdicht
herstellen einschl. Übergangsverbinder, Dichtringe/
Manschetten, Stützringe, etc.
(z.B. Grundleitungsanschlüsse)
zu liefern und montieren
Menge: 4,000 St

**03.250 Übergang auf andere Rohrwerkstoffe DN 100**
Übergang von PE oder dB20 auf SML, Guß, etc. druckdicht
herstellen einschl. Übergangsverbinder, Dichtringe/
Manschetten, Stützringe, etc.
zu liefern und montieren
Menge: 7,000 St

*Hinweis*
HT-Leitungen
einschließlich Dichtungs- und
Befestigungsmaterial, sowie Paßstücken
Anwendung: für Objektanschlüsse
für Fallstrangentlüftungen

**03.260 Rohr DN 50**
liefern, zuschneiden und verlegen
Menge: 10,000 lfdm

**03.270 Rohr DN 70**
liefern, zuschneiden und verlegen
Menge: 8,000 lfdm

**03.280 Rohr DN 100**
liefern, zuschneiden und verlegen
Menge: 12,000 lfdm

*Hinweis*
Formstücke als Zulage

*Hinweis*
HT-Bogen 15 Grad bis 87 Grad

**03.290 DN 50**
liefern und verlegen
Menge: 12,000 St

**03.300 DN 70**
liefern und verlegen
Menge: 10,000 St

**03.310 DN 100**
liefern und verlegen
Menge: 18,000 St

*Hinweis*
HT-Abzweige

**03.320 DN 50**
liefern und verlegen
Menge: 2,000 St

**03.330 DN 70**
liefern und verlegen
Menge: 1,000 St

**03.340 DN 100**
liefern und verlegen
Menge: 4,000 St

*Hinweis*
HT-Übergangsrohr
  auf kleinere Nennweite
HT-Übergangsrohr
  auf kleinere Nennweite

**03.350 DN 70**
zu liefern und verlegen
Menge: 4,000 St

**03.360 DN 100**
zu liefern und verlegen
Menge: 2,000 St

*Hinweis*
HT-Sifonwinkel mit Dichtung

**03.370 DN 50**
liefern und verlegen
Menge: 1,000 St

**03.380 Sifon mit Wandbefestigung**
für Leckwasser, Sicherheitsventile etc.,
Farbe weiß Abgang DN 50

zu liefern und montieren
Menge: 2,000 St

**03.390 Anschlussbogen**
PE Anschlussbogen,
d 50 mm, Gummidichtung d 44/32,
Befestigungsmaterial
zu liefern und montieren
Menge: 2,000 St

**03.400 Anschluß von Schmutzwasserleitung**
an bestehende Entwässerungspunkte
Anschluß: DN 100
pauschal:
Menge: 14,000 St

**03.410 gebavent-Flachdachhaube FDL 100/650**
zweiteilig, für SW
Bestehend aus:
Dachhaube und Standrohr mit Isolierung
für Flachdächer. Dachhaubenkopf aus Stahlblech mit
Spezial-Aluminium-Zinkbeschichtung,
außen pulverbeschichtet, mit Neigungs-Dachdichtungsbahn
und Spannband. Standrohr: doppelwandig mit eingeschlossener PUR-Isolierung und aufgepresstem Flansch.
Rohranschlusslänge: unter Flansch 300 mm mit
Formteilmaß.
Material: Stahlblech mit Spezial- Aluminium-
Zinkbeschichtung.
Qualitätsmerkmale: UV-, korrosions-, und
brandbeständig, schlagregensicher,
minimaler Druckverlust,
Kondensatablauf über Dach.
Taupunkt-Prüfung: FIW, München.
Befestigung: ausschließlich vom Dach
Farben: schwarz
Neigungsverstellung: 0-6°
Standrohrlänge: 650 mm
DN 100, PVC weich, 500mm lang, mit
korrosionsgeschützter Schlauchklemmen, Paßstücke für
die Verbindung mit Rohrleitungen
Herstellung und Vertrieb:
Bartholomäus GmbH
Bachstr. 10
89607 Emerkingen
Fon 07393/95190
Fax 07393/951940
Deutschland
zu liefern und montieren
angebotenes gleichwertiges Fabrikat nach Wahl des
Bieters:
Fab.: .....................
Typ : .....................
(Technische Unterlagen sind beizulegen wenn
abweichendes Fabrikat angeboten wird).
Menge: 7,000 St

**03.420 gebavent-Flachdachhaube FDL 70/650**
zweiteilig, für SW
Bestehend aus:
Dachhaube und Standrohr mit Isolierung
für Flachdächer. Dachhaubenkopf aus Stahlblech mit
Spezial-Aluminium-Zinkbeschichtung,
außen pulverbeschichtet, mit Neigungs-Dachdichtungsbahn
und Spannband. Standrohr: doppelwandig mit eingeschlossener PUR-Isolierung und aufgepresstem Flansch.
Rohranschlusslänge: unter Flansch 300 mm mit
Formteilmaß.
Material: Stahlblech mit Spezial- Aluminium-
Zinkbeschichtung.
Qualitätsmerkmale: UV-, korrosions-, und
brandbeständig, schlagregensicher,
minimaler Druckverlust,
Kondensatablauf über Dach.
Taupunkt-Prüfung: FIW, München.
Befestigung: ausschließlich vom Dach
Farben: schwarz
Neigungsverstellung: 0-6°
Standrohrlänge: 650 mm
DN 100, PVC weich, 500mm lang, mit
korrosionsgeschützter Schlauchklemmen, Paßstücke für
die Verbindung mit Rohrleitungen
Herstellung und Vertrieb:
Bartholomäus GmbH
Bachstr. 10
89607 Emerkingen
Fon 07393/95190
Fax 07393/951940
zu liefern und montieren
angebotenes gleichwertiges Fabrikat nach Wahl des
Bieters:
Fab.: .....................
Typ : .....................
(Technische Unterlagen sind beizulegen wenn
abweichendes Fabrikat angeboten wird).
Menge: 6,000 St

*Hinweis*
Regen-/Balkonentwässerung

*Hinweis*
Abdichtungen / Montage
Vor der Bestellung der Einläufe mit Abdichtungen ist
Abdichtungen / Montage
Vor der Bestellung der Einläufe mit Abdichtungen ist
die Art der Abdichtung (z.B. Folie oder Bitumen, etc.)
und der Aufbau mit der Bauleitung zu klären.
Die Tiefpunkte müssen von der Bauleitung festgelegt
werden.
Der Einbau hat entsprechend der Einbaurichtlinien der
Hersteller sowie der Flachdachrichtlinien zu erfolgen.
Erfolgt der Einbau durch ein Fremdgewerk, so ist die
Übergabe der Einbauanleitung an einen qualifizierten
Mitarbeiter (Montageleiter) schriftlich quittieren zu
lassen.

Wandaufbauten (Dämmung, Verkleidungen, etc.) sind
rechtzeitig zu erfragen und zu beachten.

Teilweise werden Ablaufkörper und Anschlußrohre bereits
während der Rohbaumaßnahme in die Decke eingelegt.
Gerüste und Standhilfen für die Montage der
Balkonentwässerung sind durch den AN zu stellen. Auf
die Einhaltung der einschlägigen
Unfallverhütungsmaßnahmen wird besonders hingewiesen.

**03.430 Balkonablauf Serie F DN 70 waggerecht**
zweiteilig, bestehend aus
Ablauftopf, Anschlussmanschette, Klemmring,
Etageneinsatzeinheit, Siebeinheit (Entwässerungsring,
Siebaufnahme, Sieb)
mit Wärmedämmung
Werkstoff Anschlussmanschetten vor Bestellung klären.
Fabrikat: Loro
Balkonabläufe müssen in die Filigrandecke eingebaut und
angschlossen werden.
zu liefern und montieren
angebotenes gleichwertiges Fabrikat nach Wahl des
Bieters:
Fab.: .....................
Typ : .....................
(Technische Unterlagen sind beizulegen wenn
abweichendes Fabrikat angeboten wird).
Menge: 0,000 St

**03.440 Balkonablauf Serie F DN 50 waggerecht**
zweiteilig, bestehend aus
Ablauftopf, Anschlussmanschette, Klemmring,
Etageneinsatzeinheit, Siebeinheit (Entwässerungsring,
Siebaufnahme, Sieb)
Werkstoff Anschlussmanschetten vor Bestellung klären.
Fabrikat: Loro
Balkonabläufe müssen in die Filigrandecke eingebaut und
angschlossen werden.
zu liefern und montieren
angebotenes gleichwertiges Fabrikat nach Wahl des
Bieters:
Fab.: .....................
Typ : .....................
(Technische Unterlagen sind beizulegen wenn
abweichendes Fabrikat angeboten wird).
Menge: 3,000 St

**03.450 Einlegearbeiten DN 50 Entwässerungsrohr einlegen**
Die Einlegung von Entwässerungsleitungen in die
Stahlbetondecke, einschl. Rohr, Form- und
Verbindungstücke, 4mm dicht verklebten Isolierschlauch
und allem benötigen Kleinteilen, Zubehör usw.
pauschal:
Menge: 10,000 lfdm

**03.460 Einlegearbeiten DN 70 Entwässerungsrohr einlegen**
Die Einlegung von Entwässerungsleitungen in die
Stahlbetondecke, einschl. Rohr, Form- und
Verbindungstücke, 4mm dicht verklebten Isolierschlauch
und allem benötigen Kleinteilen, Zubehör usw.
pauschal:
Menge: 14,000 lfdm

**03.470 Sita-Dachabläufe**
Dachgully aus PUR, waggerecht, DN 50,
komplett mit Kiesfang,
Aufstockelement, mit Dichtring zur
Rückstausicherung,  mit eingeschäumter
Anschlussmanschette passend zur Dachabdichtung (PVC-
Folie - vor Bestellung mit Bauleitung klären)
Kiesgranz aus Aluminium
Fabrikat: Sita (Tel.:05245/8400-0) o. glw.
angebotenes gleichwertiges
Fabrikat:..............................................
.............

(exakte Typenangaben sind eindeutig anzugeben wenn ein
anderes Fabrikat gewählt wird)
Dachgullys müssen in die Filigrandecke eingebaut und
angschlossen werden.
zu liefern und montieren
Menge: 2,000 St

**03.480 ACO Parkdeckabläufe mit Anschlussrand aus Gusseisen**
Abläufe DN 100 mit Anschlussrand
aus Gusseisen, Baustoffklasse A1,
Freispiegelentwässerung
mit Anstrich
mit Eimer aus verzinktem Stahl
mit Gussrost Schlitzweite 16 mm für Belastungsklasse B/M 125 nach DIN EN 124/DIN 1229/
DIN 19599/DIN EN 1253
Anschlussmöglichkeit an SML-Rohr nach DIN
19522/DIN EN 877
Ausführung senkrecht
Fabrikat: Passavant
angebotenes gleichwertiges Fabrikat nach Wahl des
Bieters:
Fab.: .....................
Typ : .....................
(Technische Unterlagen sind beizulegen wenn
abweichendes Fabrikat angeboten wird).
zu liefern und montieren
Menge: 2,000 St

**03.490 Brandschutz-Einsatz**
passend für ParkdeckabläufeDN 100
mit 90° Stutzenneigung
Fabrikat: Passavant
angebotenes gleichwertiges Fabrikat nach Wahl des
Bieters:
Fab.: .....................
Typ : .....................
(Technische Unterlagen sind beizulegen wenn
abweichendes Fabrikat angeboten wird).
zu liefern und montieren
Menge: 2,000 St

**03.500 Aufsatzrahmen**
300 x 300 mm,
aus Gusseisen, grundiert
stufenweise höhenverstellbar
um 45 mm
Fabrikat: Passavant
angebotenes gleichwertiges Fabrikat nach Wahl des
Bieters:
Fab.: .....................
Typ : .....................
(Technische Unterlagen sind beizulegen wenn
abweichendes Fabrikat angeboten wird).
zu liefern und montieren
Menge: 2,000 St

*Hinweis*
Bodenablauf Dusche

**03.510 DALLMER Bodenablauf CeraDrain 48 K 10**
nach DIN EN 1253 zum sicheren Anschluss an Verbund- und
Bahnenabdichtungen gemäß DIN 18534. Gehäuse aus
Polypropylen, mit
herausnehmbarem Geruchverschluss, Polymerbetonkragen
mit fest eingearbeiteter Bewehrung (Baustahlmatte
450 x 450 mm), Glasgewebematte zur Verstärkung der
Abdichtschicht, Bauschutzdeckel. Höhen-Regulierung
und waagerechte Ausrichtung durch 4 Gewindestangen mit
Gummifüßen zur Schallentkopplung.
Rahmen: ABS, 100 x 100 mm,
Rost: Edelstahl 1.4301, Klasse K 3 (300 kg).
Ablaufstutzen: DN 50 seitlich, mit Kugelgelenk
verstellbar von 0 - 15°,
Ablaufleistung: 0,85 l/s.
zu liefern und montieren
angebotenes gleichwertiges Fabrikat nach Wahl des
Bieters:
Fab.: .....................
Typ : .....................
(Technische Unterlagen sind beizulegen wenn
abweichendes Fabrikat angeboten wird).
Menge: 13,000 St

### Titel 04 Rohrleitungseinbauten, Zubehör

**04.010 Membran-Sicherheitsventil**
Gehäuse aus entzinkungsbeständigen Messing, Federhaube
aus hochwertigem, temperaturbeständigem Kunststoff,
Membrane und Dichtung aus bestgeeigneten
Elastommotoren.
Fabrikat: Braukmann
Typ: SM 152
Artikel-Nr.: SM 152-3/4"AB
Dimension: Eintritt 3/4", Ansprechdruck 8 bar, nicht
verchromt
angebotenes gleichwertiges Fabrikat nach Wahl des
Bieters:
Fab.: .....................
Typ : .....................
(Technische Unterlagen sind beizulegen wenn
abweichendes Fabrikat angeboten wird).
zu liefern und montieren
Menge: 1,000 St

*Hinweis*
Trinkwasser-Kugelhahn
Muffenkugelhahn mit vollem Durchgang aus
entzinkungsbeständiger Kupferlegierung CZ 132, mit
hoher Spindel, Handhebel aus Al-Druckguss, PTFE-
Dichtungen, beidseitig Innengewinde. Kugelhahnen werden
so eingebaut dass sie überdämmt werden können.
Nenndruck: mind. PN 16
Fabrikat: BROEN o. glw.
einschl. Dämmschale nach GEG
angebotenes gleichwertiges Fabrikat nach Wahl des
Bieters:
Fab.: .....................
Typ : .....................
(Technische Unterlagen sind beizulegen wenn
abweichendes Fabrikat angeboten wird).

**04.020 Trinkwasser-Kugelhahn DN 15**
sonst wie vor
zu liefern und montieren
Menge: 2,000 St

**04.030 Trinkwasser-Kugelhahn DN 20**
sonst wie vor
zu liefern und montieren
Menge: 4,000 St

**04.040 Trinkwasser-Kugelhahn DN 25**
sonst wie vor
zu liefern und montieren
Menge: 8,000 St

**04.050 Trinkwasser-Kugelhahn DN 32**
sonst wie vor
zu liefern und montieren
Menge: 2,000 St

**04.060 Thermostatisches Regelventil DN 15**
Oventrop "Aquastrom T plus"
thermostatische Regelventile für Zirkulationsleitungen gemäß DVGW-Arbeits-
blatt W551, W552 und W553.
Thermische Regelung:
Empfohlener Regelbereich 55 C bis 60 C
(max. Regelbereich 38 C bis 60 C  Regelgenauigkeit +-2 C)  Ventil unterstützt
automatisch die thermische Desinfektion
im Temperaturbereich T > 70 C unabhängig
von der eingestellten Regeltemperatur.
Temperaturregler ausserhalb des Mediums
Max. Volumenstrom über separaten Ventilkegel begrenzbar und absperrbar
Mediumberührende Teile frei von Messing
Gehäuse aus Rotguss  O-Ringe aus EPDM
Aufnahme von Thermometer oder
Fühler zur Temperaturüberwachung vorhanden
Entleerungsöffnung G 1/4 mit Stopfen
verschlossen
Temperatureinstellung ist gegen Verstellen durch eine Plombierkappe sicherbar. Der eingestellte Temperaturwert
bleibt ablesbar.
Max. Betriebstemperatur:  90 C
Nenndruck:  16 bar
Einstellungen:
 -Temperaturregelung  55 C
 -Volumenstromeinstellwert  1.5
Beiderseits Außengewinde, flachdichtend,
nach DIN 2999.
Hersteller: F.W. OVENTROP GmbH & Co. KG,
  Olsberg
einschl. Anschlussverschraubungen und Dichtungen
einschl. Thermometer und Dämmschalen
zu liefern und montieren
angebotenes gleichwertiges Fabrikat nach Wahl des
Bieters:
Fab.: .....................
Typ : .....................
(Technische Unterlagen sind beizulegen wenn
abweichendes Fabrikat angeboten wird).
Menge: 5,000 St

**04.070 Entleerventil 1/2" Durchgang**
massive Ausführung mit Schlauchanschluss, Kappe an
Kette
Ausführung Durchgang
zu liefern und montieren
Menge: 4,000 St

**04.080 Wasserzähleranschlussgarnitur**
Zählerbügel für Hauswasserzähler
Qn=2,5
Vor Bestellung Größe mit Stadtwerke abstimmen!
zu liefern und montieren
Menge: 1,000 St

**04.090 Judo Promi-Quick Control Hauswasserstation JPM-QC 1½"**
Hauswasserstation, nach DIN EN 13959, DIN EN 13443-1,
DIN 19628 und DIN EN 1567, für Wasser bis 30 °C, max.
Betriebsdruck 16 bar, Nenndurchfluss 9,1 - 14,0 m³/h.
Mit Edelstahl-Filtergewebe, Druckminderer,
Rückflussverhinderer und hochwirksamen Punkt-Rotations-
System.
Waagerechter oder senkrechter Einbau durch einfaches
Drehen des JUDO QUICKSET-E Einbau-Drehflansch.
Produktvorteile:
Zuverlässiger Schutz
gegen Schmutzeintrag
Rückspülen statt ausspülen
Unkompliziert
kinderleichte Rückspülung im Handumdrehen
Hochwirksam
Siebreinigung durch einmaliges Punkt-Rotations-System
Praktisch
ohne Unterbrechung der Wasserversorgung bei der
Rückspülung
Intelligent
erinnert an die Rückspülung per App
Ressourcenschonend und kostensparend
vermeidet Abfälle durch Filterkerzen-Wechsel und ist
wassersparend durch eine effektive und kurze
Rückspülung
Schützt und reguliert
mit Druckminderer zum Ausgleich von Druckschwankungen
und regulierbarem Nachdruck zwischen 1,5 und 6 bar
Mit Vordruck- und Nachdruckanzeige
Lieferumfang:

Hochwertiges Filtergehäuse (PN 16); Einbau-Drehflansch
mit Bajonettanschluss aus Messing mit Verschraubungen
(Gewindeanschluss nach DIN EN 10226-1); waagerechter
oder senkrechter Einbau möglich;
mit Druckminderereinsatz und Einstellhandrad,
Rückflussverhinderer; Filtergewebe aus Edelstahl;
Vordruck- und Nachdruckmanometer; Handrad zur
Rückspülung des Siebeinsatzes nach dem hochwirksamen
Punkt-Rotations-System für einen optimalen Keimschutz
bei gleichzeitiger Reinigung des Schauglases;
Druckminderer mit werkseitiger Nachdruckeinstellung von
4 bar, Einstellbereich des Nachdruckes von 1,5 - 6 bar
*.
Modell JPM-QC 1½" 100 µm
Rohranschluss: DN 40
einschl. Anschlussverschraubungen und Dichtungen
zu liefern und montieren
angebotenes gleichwertiges Fabrikat nach Wahl des
Bieters:
Fab.: .....................
Typ : .....................
(Technische Unterlagen sind beizulegen wenn
abweichendes Fabrikat angeboten wird).
Menge: 1,000 St

**04.100 Rückflußverhinderer DN 32**
Rückflußverhinderer
Gehäuse mit Prüf- und Entleerungsstutzen
Rückflußverhinderereinsatz
Verschraubungen, Verschlußstopfen,
Löttüllen
Fabrikat: Braukmann o.glw.
Typ: RV 281
Dimension: Dn 32
einschl. Dämmschale nach GEG
zu liefern und montieren
angebotenes gleichwertiges Fabrikat nach Wahl des
Bieters:
Fab.: .....................
Typ : .....................
(Technische Unterlagen sind beizulegen wenn
abweichendes Fabrikat angeboten wird).
Menge: 1,000 St

**04.110 Kombiniertes Freistrom-/ Rückschlagventil DN 40**
Äußerst geräuscharmes MNG-Freistromventil alwa-K-KFR,
mit kombiniertem Rückflussverhinderer und
Prüfeinrichtung, Öffnungsdruck < 10 bar, mit
Prüfeinrichtung, DVGW-Prüfung beantragt. Mit größerem
Außengewinde, passend zu den Kunststoff-
Anschlußverschraubungen verschiedener Kunststoffrohre,
mit vibrationsfreiem Ventilkegel. Gehäuse und
mediumberührte Metallteile aus Rotguss RG 5 nach DIN
1705. 90°C, PN 16. Totraumfreies Oberteil mit
wartungsfreier Spindelabdichtung. Betätigungsgewinde
vom Durchfluss getrennt. Kegelabdichtung aus EPDM.
Nichtsteigende Spindel ab DN 25, mit Enleerung
Fabrikat: Braukmann
Typ: alwa-K-KFR
einschl. Dämmschale nach GEG
angebotenes gleichwertiges Fabrikat nach Wahl des
Bieters:
Fab.: .....................
Typ : .....................
(Technische Unterlagen sind beizulegen wenn
abweichendes Fabriat angeboten wird).

einschl. Anschlußverschraubungen und Dichtungen
zu liefern und montieren
Menge: 1,000 St

**04.120 Freistromventil mit Entleerung DN 40**
Äußerst geräuscharmes MNG-Freistromventil alwa nach
DVGW- und Schallschutzbestimmungen. Gehäuse und
mediumberührte Metallteile aus Rotguss RG 5 nach DIN
1705. 130°C, PN 16. Totraumfreies Oberteil mit
wartungsfreier Spindelabdichttung. Betätigungsgewinde
vom Durchfluß getrennt. Kegelabdichtung aus PTFE bis DN
50.
Fabrikat: Braukmann
Typ: alwa
Dimension: DN 32
einschl. Dämmschale nach GEG
angebotenes gleichwertiges Fabrikat nach Wahl des
Bieters:
Fab.: .....................
Typ : .....................
(Technische Unterlagen sind beizulegen wenn
abweichendes Fabriat angeboten wird).

einschl. Anschlußverschraubungen und Dichtungen
zu liefern und montieren
Menge: 1,000 St

**04.130 Freistromventil mit Entleerung DN 32**
Äußerst geräuscharmes MNG-Freistromventil alwa nach
DVGW- und Schallschutzbestimmungen. Gehäuse und
mediumberührte Metallteile aus Rotguss RG 5 nach DIN
1705. 130°C, PN 16. Totraumfreies Oberteil mit
wartungsfreier Spindelabdichttung. Betätigungsgewinde
vom Durchfluß getrennt. Kegelabdichtung aus PTFE bis DN
50.
Fabrikat: Braukmann
Typ: alwa
Dimension: DN 32
einschl. Dämmschale nach GEG
angebotenes gleichwertiges Fabrikat nach Wahl des
Bieters:
Fab.: .....................
Typ : .....................
(Technische Unterlagen sind beizulegen wenn
abweichendes Fabriat angeboten wird).

einschl. Anschlußverschraubungen und Dichtungen
zu liefern und montieren
Menge: 1,000 St

**04.140 Freistromventil mit Entleerung DN 20**
Äußerst geräuscharmes MNG-Freistromventil alwa nach
DVGW- und Schallschutzbestimmungen. Gehäuse und
mediumberührte Metallteile aus Rotguss RG 5 nach DIN
1705. 130°C, PN 16. Totraumfreies Oberteil mit
wartungsfreier Spindelabdichttung. Betätigungsgewinde
vom Durchfluß getrennt. Kegelabdichtung aus PTFE bis DN
50.
Fabrikat: Braukmann
Typ: alwa
Dimension: DN 20
einschl. Dämmschale nach GEG
angebotenes gleichwertiges Fabrikat nach Wahl des
Bieters:
Fab.: .....................
Typ : .....................
(Technische Unterlagen sind beizulegen wenn
abweichendes Fabriat angeboten wird).

einschl. Anschlußverschraubungen und Dichtungen
zu liefern und montieren
Menge: 1,000 St

**04.150 Alwa-Probeentnahmeventil DN 15-25**
zur Bestimmung chemischer und mikrobiologischer
Parameter. Gehäuse aus Rotguss, Sechskant-Prüfstopfen
aus entzinkungsbeständigem Messing, Auslaufbogen aus
Edelstahl. Mittels Sechskantschlüsel ist die
Auslaufmenge regulierbar und das Ventil absperrbar.
Wasser max. 90 °C, Druckstufe PN 16
DFLW-zertifiziert
Fabrikat: Braukmann
Typ: alwa DN 15-25
einschl. Dämmschale nach EnEV
angebotenes gleichwertiges Fabrikat nach Wahl des
Bieters:
Fab.: .....................
Typ : .....................
(Technische Unterlagen sind beizulegen wenn
abweichendes Fabriat angeboten wird).

einschl. Anschlußverschraubungen und Dichtungen
zu liefern und montieren
Menge: 1,000 St

**04.160 Alwa-Probeentnahmeventil DN 32-80**
zur Bestimmung chemischer und mikrobiologischer
Parameter. Gehäuse aus Rotguss, Sechskant-Prüfstopfen
aus entzinkungsbeständigem Messing, Auslaufbogen aus
Edelstahl. Mittels Sechskantschlüsel ist die
Auslaufmenge regulierbar und das Ventil absperrbar.
Wasser max. 90 °C, Druckstufe PN 16
DFLW-zertifiziert
Fabrikat: Braukmann
Typ: alwa DN 32-80
angebotenes gleichwertiges Fabrikat nach Wahl des
Bieters:
Fab.: .....................
Typ : .....................
(Technische Unterlagen sind beizulegen wenn
abweichendes Fabriat angeboten wird).

einschl. Anschlußverschraubungen und Dichtungen
zu liefern und montieren
Menge: 1,000 St

**04.170 Schlauchventil 1/2"**
matt verchromt,
mit Belüfter und RV
zu liefern und montieren
Menge: 2,000 St

**04.180 Thermometer**
Bimetallthermometer
Anzeigebereich 0 bis 120°C
Messbereich 0 bis 100°C
Arbeitsbereich 20 bis 80°C
Fehlergrenze +- 1% im Arbeitsbereich
Durchmesser 100mm
einschl. Kalibrierung
Fabr. Haenni
einschl. Tauchhülse für Trinkwasser
zu liefern und zu montieren
angebotenes gleichwertiges Fabrikat nach Wahl des
Bieters:
Fab.: .....................
Typ : .....................
(Technische Unterlagen sind beizulegen wenn
abweichendes Fabrikat angeboten wird).
Menge: 2,000 St

**04.190 Manometer**
Meßbereich 0 bis 15 bar
Fehlergrenze 1
einschl. Absperrhahn entlastend,
für Trinwasser geeignet
Fabr. Haenni
zu liefern und zu montieren
angebotenes gleichwertiges Fabrikat nach Wahl des
Bieters:
Fab.: .....................
Typ : .....................
(Technische Unterlagen sind beizulegen wenn
abweichendes Fabrikat angeboten wird).
Menge: 2,000 St

**04.200 Montageblock duo**
Montageeinheit bestehend aus UP-Absperr-
ventilunterteilen nach DIN 3512 und Meßkapsel UP-
Anschlußstücken zum Einsatz
der Meßkapsel, jeweils
für Kalt- und Warmwasserrohrstrecke,
komplett eingeschäumt mit Montagelaschen
zur einfachen Anbringung.
Nenntemperatur: bis 90 Gr.C
Nenndruck:  10 bar
Abmessungen:  214 x 300 x 60 mm
Anschluß G 3/4 (Innengewinde)
Koaxial 2" MK"i"
Fabrikat: Molliné
einschl. verchromte Blind-Rosetten. Zähler kommen
vorerst nicht zum
angebotenes gleichwertiges Fabrikat nach Wahl des
Bieters:
Fab.: .....................
Typ : .....................
(Technische Unterlagen sind beizulegen wenn
abweichendes Fabrikat angeboten wird).
zu liefern und montieren
Menge: 13,000 St

**04.210 Absperrventil-Oberteile**
zu vorgenanntem
Montageblock
(nach DIN 3512 - Grohe-kompatibel)
mit Medienkennzeichnung (blau/rot)
angebotenes gleichwertiges Fabrikat nach Wahl des
Bieters:
Fab.: .....................
Typ : .....................
(Technische Unterlagen sind beizulegen wenn
abweichendes Fabrikat angeboten wird).
zu liefern und montieren
Menge: 26,000 St

**04.220 Anschluß an Hauswasseranschlussleitung DN 40**
Anschluß: je DN 40
einschl. Anschlussverschraubungen und Dichtungen
zu liefern und montieren
Menge: 1,000 St

**04.230 Messkapselsystem Aufputzmontage**
AP-Einrohr-Anschlussstück einschl. Blinddeckel für
Kaltwasser,
Anschluss 110 mm, G3/4
Koax MK"i"
Fabrikat: Molliné
einschl. Anschlussverschraubungen und Dichtungen
angebotenes gleichwertiges Fabrikat nach Wahl des
Bieters:
Fab.: .....................
Typ : .....................
(Technische Unterlagen sind beizulegen wenn
abweichendes Fabrikat angeboten wird).
zu liefern und montieren
Menge: 13,000 St

**04.240 Anschluss Warmwasserbereitung**
heizungsseitig installierte Warmwasserbereitung mit dem
Rohrleitungsnetz (Kalt-, Warmwasser und Zirkulation)
verbinden einschl. Anschlussverschraubungen und
Dichtungen.
pauschal:
Menge: 1,000 St

**04.250 Spülung**
der gesamten Installation nach DIN 1988
mit Luft-/Wasser-Gemisch
Das Spülprotokoll ist den
Revisionsunterlagen beizulegen.
Erforderliche Materialien, wie z.B.
Spülventile, Kugelhahnen, etc. sind
einzukalkulieren
(je Haus)
pauschal:
Menge: 1,000 St

**04.260 Nach Inbetriebnahme und vor Übergabe ist das Wassernetz**
auf Legionellenbefall zu prüfen. Die Messung ist durch
ein zugelassenes und anerkanntes Labor zu tätigen.
Dies ist zu protokollieren und den Revisionsunterlagen
beizulegen.
(je Haus)
pauschal:
Menge: 1,000 St

**04.270 Profilstahl**
mit 2-fachem Rostschutzanstrich und grauem Deckanstrich
für Schweißkonstruktionen aller Art, einschließlich
Befestigungsmaterial (Schrauben und Metalldübel,
Schwerlastdübel)
etc.), Abrechnung gemäß VOB, Massenberechnung und DIN-
Blätter der Abrechnung beilegen.
zu liefern und montieren
Menge: 60,000 kg

**04.280 Profilstahl wie vor, jedoch verzinkt**
für Sonderkonstruktionen.
zu liefern und montieren
Menge: 30,000 kg

**04.290 Medienkennzeichnungsaufkleber**
Kennzeichnungsaufkleber
mit Benennung des Mediums (z.B. Heizungsvorlauf,
Kaltwasser, etc.), in kennzeichnender Farbe und
Fließrichtungspfeil
zu liefern und anzubringen
Menge: 30,000 St

**04.300 Bezeichnungsschilder 100x60mm**
graviert, inkl. Beschriftung, komplett mit Halter,
Schrauben und Dübel
Größe ca. 100x60mm, Ausführung und Beschriftung nach
vorheriger Genehmigung.
zu liefern und zu montieren
Menge: 12,000 St

**04.310 Bezeichnungsschilder 120x100mm**
sonst wie vor
zu liefern und montieren
Menge: 10,000 St

### Titel 05 Wasserleitungen

*Hinweis*
Erdverlegte Leitungen - Wasserleitungen

*Hinweis*
einschl. Innenanschlussleitungen

*Hinweis*
Verlegearbeiten
Es ist vorgesehen die Leitungen jeweils am Stück  ins
Erdreich zu legen.

**05.010 PE100-RC Rohr 40x3,7 - DN 32**
Für Trinkwasser
vernetztes Polyethylenrohr in Ringbunden, gefertigt
nach EN 12201, MPA-überwacht, gekennzeichnet mit DVGW.
luftdicht
Dauerbetriebsdruck gemäß DVGK: 16 bar
Eignung für Verlegung im Sandbett
Verlegung in Graben.
zu liefern und montieren
Menge: 20,000 lfdm

*Hinweis*
Verbindungsteile für PE-Rohre
Für Trinkwasser
Klemmfittinge aus Polypropylen für PE-Rohre
PN 16/20°C
Prüfung nach DIN 8076
DIN-DVGW-Prüfzeichen
d=Rohraußendurchmesser (mm)

**05.020 Anschlussverschraubungen d=40**
mit Innen- oder Außengewinde 1" bis 2"
sonst wie vor
zu liefern und montieren
Menge: 1,000 St

**05.030 Endstopfen d=40**
sonst wie vor
zu liefern und montieren
Menge: 2,000 St

**05.040 Trassenwarnband Wasser**
Rolle Trassenwarnband
für die unterirdische Verlegung von Wasserleitungen
Aufdruck "Achtung Wasserleitung"
Rolle a´ 100 m Länge
zu liefern und verlegen
Menge: 1,000 St

**05.050 Doymadichtungen**
gegen drückendes Wasser.
Typ: Curaflex Komination 3300/T
Fabrikat: Doyma
Rohrdurchmesser: 40 mm
zu liefern und zu montieren
angebotenes gleichwertiges Fabrikat nach Wahl des
Bieters:
Fab.: .....................
Typ : .....................
(Technische Unterlagen sind beizulegen wenn
abweichendes Fabrikat angeboten wird).
Menge: 2,000 St

*Hinweis*
Mehrschichtiges Metallverbundrohr und Rotguss-Fitting
bzw.
PVDF-Fittingen.
Medienführendes Rohr aus vernetztem Polyethylen, PE-Xb
Tragrohr aus Aluminium stumpf verschweißt, äußere
Schutzschicht aus Polyethylen. PE-HD
Verbindung: Längskraftschlüssige Verbindung durch
direktes Verpressen des Rohres auf dem Fitting (ohne
Zusatzteile, z. B. Hülse)
Verlegung: Die Verarbeitung und Verlegung ist nach DIN
1988, den herstellerspezifischen Vorschriften sowie der
Einhaltung einschlägiger Normen durchzuführen.
Zulassung: DVGW-Systemprüftzeichen, einschl.
Bauschutzdeckel
Einsatzbereich: Trinkwarm- und Kaltwasser
Fabrikat: Geberit
Typ: Mepla
angebotenes gleichwertiges Fabrikat nach Wahl des
Bieters:
Fab.: .....................
Typ : .....................
(Technische Unterlagen sind beizulegen wenn
abweichendes Fabrikat angeboten wird).

*Hinweis*
Stangenmaterial

**05.060 Rohr 16 x 2,25 mm (DN 12)**
zu liefern und verlegen
Menge: 260,000 lfdm

**05.070 Rohr 20 x 2,5 mm (DN 15)**
zu liefern und verlegen
Menge: 240,000 lfdm

**05.080 Rohr 26 x 3,0 mm (DN 20)**
zu liefern und verlegen
Menge: 140,000 lfdm

**05.090 Rohr 32 x 3,0 mm (DN 25)**
zu liefern und verlegen
Menge: 180,000 lfdm

**05.100 Rohr 40 x 3,5 mm (DN 32)**
zu liefern und verlegen
Menge: 60,000 lfdm

**05.110 Rohr 50 x 4,0 mm (DN 40)**
zu liefern und verlegen
Menge: 15,000 lfdm

**05.120 Bögen, alle Wingelgrade DN 12**
aus PVDF
sonst wie vor
zu liefern und montieren
Menge: 120,000 St

**05.130 Bögen, alle Wingelgrade DN 15**
sonst wie vor
zu liefern und montieren
Menge: 100,000 St

**05.140 Bögen, alle Wingelgrade DN 20**
sonst wie vor
zu liefern und montieren
Menge: 64,000 St

**05.150 Bögen, alle Wingelgrade DN 25**
sonst wie vor
zu liefern und montieren
Menge: 72,000 St

**05.160 Bögen, alle Wingelgrade DN 32**
sonst wie vor
zu liefern und montieren
Menge: 34,000 St

**05.170 Bögen, alle Wingelgrade DN 40**
sonst wie vor
zu liefern und montieren
Menge: 20,000 St

**05.180 T-Stücke DN 12**
sonst wie vor
zu liefern und montieren
Menge: 13,000 St

**05.190 T-Stücke DN 15**
sonst wie vor
zu liefern und montieren
Menge: 42,000 St

**05.200 T-Stücke DN 20**
sonst wie vor
zu liefern und montieren
Menge: 42,000 St

**05.210 T-Stücke DN 25**
sonst wie vor
zu liefern und montieren
Menge: 16,000 St

**05.220 T-Stücke DN 32**
sonst wie vor
zu liefern und montieren
Menge: 16,000 St

**05.230 T-Stücke DN 40**
sonst wie vor
zu liefern und montieren
Menge: 14,000 St

**05.240 T-Stücke DN 15, Abgang reduziert**
sonst wie vor
zu liefern und montieren
Menge: 4,000 St

**05.250 T-Stücke DN 20, Abgang reduziert**
sonst wie vor
zu liefern und montieren
Menge: 4,000 St

**05.260 T-Stücke DN 25, Abgang reduziert**
sonst wie vor
zu liefern und montieren
Menge: 6,000 St

**05.270 T-Stücke DN 32, Abgang reduziert**
sonst wie vor
zu liefern und montieren
Menge: 7,000 St

**05.280 T-Stücke DN 40, Abgang reduziert**
sonst wie vor
zu liefern und montieren
Menge: 6,000 St

**05.290 T-Stücke DN 15, Abgang mit Innen-/Außengewinde**
sonst wie vor
zu liefern und montieren
Menge: 4,000 St

**05.300 T-Stücke DN 20, Abgang mit Innen-/Außengewinde**
sonst wie vor
zu liefern und montieren
Menge: 10,000 St

**05.310 T-Stücke DN 25, Abgang mit Innen-/Außengewinde**
sonst wie vor
zu liefern und montieren
Menge: 10,000 St

**05.320 T-Stücke DN 32, Abgang mit Innen-/Außengewinde**
sonst wie vor
zu liefern und montieren
Menge: 10,000 St

**05.330 T-Stücke DN 40, Abgang mit Innen-/Außengewinde**
sonst wie vor
zu liefern und montieren
Menge: 4,000 St

**05.340 Kupplung DN 12**
PVDF
sonst wie vor
zu liefern und montieren
Menge: 32,000 St

**05.350 Kupplung DN 15**
sonst wie vor
zu liefern und montieren
Menge: 40,000 St

**05.360 Kupplung DN 20**
sonst wie vor
zu liefern und montieren
Menge: 24,000 St

**05.370 Kupplung DN 25**
sonst wie vor
zu liefern und montieren
Menge: 20,000 St

**05.380 Kupplung DN 32**
sonst wie vor
zu liefern und montieren
Menge: 4,000 St

**05.390 Kupplung DN 40**
sonst wie vor
zu liefern und montieren
Menge: 2,000 St

**05.400 Anschlussverschraubungen DN 15**
flachdichtend mit Innen-/Außengewinde, Rotguss
sonst wie vor
zu liefern und montieren
Menge: 12,000 St

**05.410 Anschlussverschraubungen DN 20**
sonst wie vor
zu liefern und montieren
Menge: 10,000 St

**05.420 Anschlussverschraubungen DN 25**
sonst wie vor
zu liefern und montieren
Menge: 14,000 St

**05.430 Anschlussverschraubungen DN 32**
sonst wie vor
zu liefern und montieren
Menge: 14,000 St

**05.440 Anschlussverschraubungen DN 40**
sonst wie vor
zu liefern und montieren
Menge: 12,000 St

**05.450 Übergang DN 15 mit Innen- oder Aussengewinde**
Rotguss
sonst wie vor
zu liefern und montieren
Menge: 12,000 St

**05.460 Übergang DN 20 mit Innen- oder Aussengewinde**
sonst wie vor
zu liefern und montieren
Menge: 12,000 St

**05.470 Übergang DN 25 mit Innen- oder Aussengewinde**
sonst wie vor
zu liefern und montieren
Menge: 14,000 St

**05.480 Übergang DN 32 mit Innen- oder Aussengewinde**
sonst wie vor
zu liefern und montieren
Menge: 18,000 St

**05.490 Übergang DN 40 mit Innen- oder Aussengewinde**
sonst wie vor
zu liefern und montieren
Menge: 10,000 St

**05.500 Reduktionsstücke DN 15, alle Größen**
sonst wie vor
zu liefern und montieren
Menge: 40,000 St

**05.510 Reduktionsstücke DN 20, alle Größen**
sonst wie vor
zu liefern und montieren
Menge: 42,000 St

**05.520 Reduktionsstücke DN 25, alle Größen**
sonst wie vor
zu liefern und montieren
Menge: 22,000 St

**05.530 Reduktionsstücke DN 32, alle Größen**
sonst wie vor
zu liefern und montieren
Menge: 14,000 St

**05.540 Reduktionsstücke DN 40, alle Größen**
sonst wie vor
zu liefern und montieren
Menge: 10,000 St

**05.550 Übergangsverschraubung DN 15**
Rotguss, mit Innen- oder Außengewinde, flachdichtend,
mit Dichtung
sonst wie vor
zu liefern und montieren
Menge: 4,000 St

**05.560 Übergangsverschraubung DN 20**
sonst wie vor
zu liefern und montieren
Menge: 8,000 St

**05.570 Übergangsverschraubung DN 25**
sonst wie vor
zu liefern und montieren
Menge: 4,000 St

**05.580 Übergangsverschraubung DN 32**
sonst wie vor
zu liefern und montieren
Menge: 8,000 St

**05.590 Übergangsverschraubung DN 40**
sonst wie vor
zu liefern und montieren
Menge: 8,000 St

**05.600 Übergangswinkel DN 15 mit Innen- oder Aussengewinde**
sonst wie vor
zu liefern und montieren
Menge: 12,000 St

**05.610 Armaturenanschluss DN 15**
Rotguss
mit Montageplatte und Befestigungen
zur Herstellung von Armaturenanschlüsse etc.
zu liefern und montieren
Menge: 26,000 St

**05.620 Doppelanschlusswinkel 90° Rg DN 15**
sonst wie vor
zu liefern und montieren
Menge: 26,000 St

*Hinweis*
Rollenmaterial

**05.630 Rohr 16 x 2,25 mm (DN 12) mit Schutzrohr**
zu liefern und verlegen
Menge: 406,000 lfdm

**05.640 Rohr 20 x 2,5 mm (DN 15) mit Schutzrohr**
zu liefern und verlegen
Menge: 70,000 lfdm

### Titel 06 Dämmungen

*Hinweis*
Steinwolldämmung Iso-Genopack
Steinwolldämmschalen alukaschiert
Dämmung der Rohrleitungen und Verteileraufbauten mit
Steinwolle, (Schmelztemperatur >1000°C, nichtbrennbar
nach DIN 4102-1, Wärmeleitfähigkeit 0,035 W/(mK),
Rohdichte >90 kg/m²) alukaschiert, Stöße und Abschlüsse
mit Aluklebeband sauber und diffusionsdicht verklebt,
einschließlich der Form- und Verbindungsstücke bis
einschl. DN 100.
Die Dämmstärke ist entsprechend den Rohrquerschnitten
auszuführen.
Kugelhahnen und flach aufbauende Einbauten die nicht
der Wartung bedürfen werden überdämmt. Anschlüsse an
Bögen, Abzweige, Muffen, etc. sind spaltfrei
anzubringen.
Dämmstärke mind. entsprechend GEG.
Fabrikat: Rockwool RS 800 o.glw.
Äußere Abdeckung mit Iso-Genopak. Die Befestigung der
PVC-Folie erfolgt mit
Isoliernägeln aus Kunststoff.
einschl. Drahtwickelung, 6 Wickelung pro Meter

**06.010 Rohr DN 12**
Dämmstärke 20mm
zu liefern und anzubringen
Menge: 68,000 lfdm

**06.020 Rohr DN 15**
Dämmstärke 20mm
zu liefern und anzubringen
Menge: 29,000 lfdm

**06.030 Rohr DN 20**
Dämmstärke 20mm
zu liefern und anzubringen
Menge: 39,000 lfdm

**06.040 Rohr DN 25**
Dämmstärke 20mm
zu liefern und anzubringen
Menge: 93,000 lfdm

**06.050 Rohr DN 25**
Dämmstärke 30mm
zu liefern und anzubringen
Menge: 43,000 lfdm

**06.060 Rohr DN 32**
Dämmstärke 20mm
zu liefern und anzubringen
Menge: 46,000 lfdm

**06.070 Rohr DN 32**
Dämmstärke 40mm
zu liefern und anzubringen
Menge: 14,000 lfdm

**06.080 Rohr DN 40**
Dämmstärke 20mm
zu liefern und anzubringen
Menge: 15,000 lfdm

*Hinweis*
Steinwolldämmschalen alukaschiert
Dämmung der Rohrleitungen und Verteileraufbauten mit
Steinwolle, (Schmelztemperatur >1000°C, nichtbrennbar
nach DIN 4102-1, Wärmeleitfähigkeit 0,035 W/(mK),
Rohdichte >90 kg/m²) alukaschiert, Stöße und Abschlüsse
mit Aluklebeband sauber und diffusionsdicht verklebt,
einschließlich der Form- und Verbindungsstücke bis
einschl. DN 100.
Die Dämmstärke ist entsprechend den Rohrquerschnitten
auszuführen.
Kugelhahnen und flach aufbauende Einbauten die nicht
der Wartung bedürfen werden überdämmt. Anschlüsse an
Bögen, Abzweige, Muffen, etc. sind spaltfrei
anzubringen.
Dämmstärke mind. entsprechend GEG.
Fabrikat: Rockwool R 800 o.glw.
einschl. Drahtwickelung, 6 Wickelung pro Meter

**06.090 Rohr DN 12**
Isolierstärke 20 mm
zu liefern und anzubringen
Menge: 52,000 lfdm

**06.100 Rohr DN 15**
Isolierstärke 20 mm
zu liefern und anzubringen
Menge: 24,000 lfdm

**06.110 Rohr DN 20**
Isolierstärke 20 mm
zu liefern und anzubringen
Menge: 40,000 lfdm

**06.120 Rohr DN 25**
Isolierstärke 20 mm
zu liefern und anzubringen
Menge: 32,000 lfdm

**06.130 Rohr DN 25**
Isolierstärke 30 mm
zu liefern und anzubringen
Menge: 12,000 lfdm

**06.140 Rohr DN 70**
Dämmstärke 20mm
zu liefern und anzubringen
Menge: 20,000 lfdm

**06.150 Rohr DN 100**
Dämmstärke 20mm
zu liefern und anzubringen
Menge: 25,000 lfdm

**06.160 climaflex stabil Panzerschlauch**
zum Schutz gegen äußere mechanische
Einflüsse, ebenso gegen Schwitzwasser,
Korrosion und Körperschall von Kaltwasserleitungen nach DIN 1988 Teil 2.
Rundextrudierter Schlauch aus geschlossenzelligem Polyäthylenschaum mit
coextrudierter PE-Folie.
FCKW- HFCKW- und PVC-frei !
Alterungsbeständig und unverrottbar,
reiss- und trittfest.

Verarbeitungshinweise des Herstellers
sind zu beachten !

Hersteller: nmc Deutschland GmbH
  Tiergartenstr. 4-6
  64646 Heppenheim
  Tel.: 06252/967-0

Wärmeleitfähigkeit nach DIN 52613
  Lambda  : 0,040 W/mK
Temperatureinsatzbereich  : -45 °C bis +105 °C
Brandverhalten  : B1 nach DIN 4102
für Rohre  :  20 mm
Dämmdicke  :  4 mm

nicht für Wand- und Deckendurchführungen!!

zu liefern und montieren
Menge: 40,000 lfdm

**06.170 climaflex stabil Panzerschlauch**
zum Schutz gegen äußere mechanische
Einflüsse, ebenso gegen Schwitzwasser,
Korrosion und Körperschall von Kaltwasserleitungen nach DIN 1988 Teil 2.
Rundextrudierter Schlauch aus geschlossenzelligem Polyäthylenschaum mit
coextrudierter PE-Folie.
FCKW- HFCKW- und PVC-frei !
Alterungsbeständig und unverrottbar,
reiss- und trittfest.

Verarbeitungshinweise des Herstellers
sind zu beachten !

Hersteller: nmc Deutschland GmbH
  Tiergartenstr. 4-6
  64646 Heppenheim
  Tel.: 06252/967-0

Wärmeleitfähigkeit nach DIN 52613
  Lambda  : 0,040 W/mK
Temperatureinsatzbereich  : -45 °C bis +105 °C
Brandverhalten  : B1 nach DIN 4102
für Rohre  :  16 mm
Dämmdicke  :  4 mm
zu liefern und montieren
Menge: 200,000 lfdm

**06.180 exzentroflex stabil PE-Rohrisolierung**
exzentroflex stabil PE-Rohrisolierung
Platzsparende Boden- und Wandisolierung.
Exzentrisch extrudierte Rohrisolierung
mit coextrudierter PE-Folie.
Alterungsbeständig und unverrottbar.
FCKW- HFCKW- und PVC-frei !

Verarbeitungshinweise des Herstellers
sind zu beachten !

Hersteller: nmc Deutschland GmbH
  Tiergartenstr. 4-6
  64646 Heppenheim
  Tel.: 06252/967-0

Wärmeleitfähigkeit bei 40 °C Mitteltemp.
  Lambda R  : 0,040 W/mK DIN 52612
Temperatureinsatzbereich : -45 °C bis +105 °C
Brandverhalten  : B1 nach DIN 4102
für Rohre  : 20 mm
Dämmstärke  : 25 mm/27 mm tatsächl.
Länge  :  2 m
Farbe  : rot

Stöße verklebt
zu liefern und montieren
Menge: 30,000 lfdm

**06.190 exzentroflex stabil PE-Rohrisolierung**
exzentroflex stabil PE-Rohrisolierung
Platzsparende Boden- und Wandisolierung.
Exzentrisch extrudierte Rohrisolierung
mit coextrudierter PE-Folie.
Alterungsbeständig und unverrottbar.
FCKW- HFCKW- und PVC-frei !

Verarbeitungshinweise des Herstellers
sind zu beachten !

Hersteller: nmc Deutschland GmbH
  Tiergartenstr. 4-6
  64646 Heppenheim
  Tel.: 06252/967-0

Wärmeleitfähigkeit bei 40 °C Mitteltemp.
  Lambda R  : 0,040 W/mK DIN 52612
Temperatureinsatzbereich : -45 °C bis +105 °C
Brandverhalten  : B1 nach DIN 4102
für Rohre  : 16 mm
Dämmstärke  : 25 mm/27 mm tatsächl.
Länge  :  2 m
Farbe  : rot

Stöße verklebt
zu liefern und montieren
Menge: 60,000 lfdm

**06.200 Armstrong Tubolit AR Schläuche**
Armstrong Tubolit AR Schläuche
Dämmung von Abwasserrohren und Regenfalleitungen inkl. Bogen etc.. Erfüllt
die Mindestanforderungen der DIN 1988,
Teil 2.
Rundextrudierte Rohrdämmung aus halbhartem Polyethylen-Schaumstoff mit geschlossenzelliger Materialstruktur.
Farbe: grau
Das Material enthält keine asbesthaltigen Bestandteile und FCKW-Treibgase und
ist schwerentflammbar nach DIN 4102- B1,
Güteüberwachung nach  DIN 18 200.
Alle Nähte sind mit Armaflex Kleber 520
fachgerecht zu schließen.
Wärmeleitfähigkeit bei
10 Grd.C Mitteltemperatur  0,038 W/(m.K)
Temperatureinsatzbereich: bis +102 Grd.C
TL-AR  50/5/R
Nennweite SML/Ht-Rohr:  50 mm
Dämmschichtdicke:  5 mm
zu liefern und anzubringen
Menge: 220,000 m

**06.210 desgleichen, jedoch für Rohr DN 70**
desgleichen, jedoch für Rohr DN 70
Typ: 70/5R
zu liefern und anzubringen
Menge: 65,000 m

**06.220 desgleichen, jedoch für Rohr DN 100**
desgleichen, jedoch für Rohr DN 100
Typ: 100/5/R
zu liefern und anzubringen
Menge: 145,000 m

### Titel 07 Befestigungen, Konstruktionen, Zubehör

**07.010 Rohrschelle DN 12-25**
Rohrschelle
verzinkt, einschl. Metalldübel und Schrauben,
Gewindestangen, Gleiter o.dgl. schalldämmende Einlage
(nach DIN 4109), , Temperaturbeständig von -30°C bis
120°C, UV-/Witterungsbeständig, Einlage geeignet für
Rohrwerkstoff bzw. Medium, Bohrung in Mauerwerk oder
Beton
Fabrikat: SIKLA
angebotenes gleichwertiges Fabrikat nach Wahl des
Bieters:
Fab.: .....................
Typ : .....................
(Technische Unterlagen sind beizulegen wenn
abweichendes Fabrikat angeboten wird).
zu liefern und montieren
Menge: 650,000 St

**07.020 Rohrschelle DN 32-50**
sonst wie vor
zu liefern und montieren
Menge: 155,000 St

**07.030 Rohrschelle DN 65-90**
sonst wie vor
zu liefern und montieren
Menge: 45,000 St

**07.040 Rohrschelle DN 100**
sonst wie vor
zu liefern und montieren
Menge: 80,000 St

**07.050 Montageschiene 41/21/2,5**
aus Stahl 1.0350, bandverzinkt nach DIN EN 10142 zur
Herstellung von Traversen, Konsolen, Traggerüsten
Tragkraft entsprechend Sikla-Unterlagen
einschl. Zulage für Befestigungsmaterial
Fabrikat Sikla
angebotenes gleichwertiges Fabrikat nach Wahl des
Bieters:
Fab.: .....................
Typ : .....................
(Technische Unterlagen sind beizulegen wenn
abweichendes Fabrikat angeboten wird).
zu liefern und montieren
Menge: 30,000 lfdm

**07.060 Montageschiene 41/41/2,5**
sonst wie vor
zu liefern und montieren
Menge: 20,000 lfdm

**07.070 Winkelkonsole, Ausladung 30 cm**
Stahl verzinkt, Grundplatte mit Bohrungen, zusätzliche
Quervertrebung, aufgesteckte Abdeckkappe
einschl. Bohrungen in Beton-/Mauerwände, Ankerschrauben
mit Zulassung, einschl. 2 Stützstreben mit
Befestigungen
Lastaufnahme ca. 3 kN am Konsolenende
einschl. statischem Nachweis
Fabrikat: Sikla
angebotenes gleichwertiges Fabrikat nach Wahl des
Bieters:
Fab.: .....................
Typ : .....................
(Technische Unterlagen sind beizulegen wenn
abweichendes Fabrikat angeboten wird).
zu liefern und montieren
Menge: 2,000 St

**07.080 Winkelkonsole, Ausladung 50 cm**
Stahl verzinkt, Grundplatte mit Bohrungen, zusätzliche
Quervertrebung, aufgesteckte Abdeckkappe
einschl. Bohrungen in Beton-/Mauerwände, Ankerschrauben
mit Zulassung, einschl. 2 Stützstreben mit
Befestigungen
Lastaufnahme ca. 3 kN am Konsolenende
einschl. statischem Nachweis
Fabrikat: Sikla
angebotenes gleichwertiges Fabrikat nach Wahl des
Bieters:
Fab.: .....................
Typ : .....................
(Technische Unterlagen sind beizulegen wenn
abweichendes Fabrikat angeboten wird).
zu liefern und montieren
Menge: 2,000 St

**07.090 Profilstahl**
mit 2-fachem Rostschutzanstrich und grauem Deckanstrich
für Schweißkonstruktionen aller Art, einschließlich
Befestigungsmaterial (Schrauben und Metalldübel,
Schwerlastdübel)
etc.), Abrechnung gemäß VOB, Massenberechnung und DIN-
Blätter der Abrechnung beilegen.
zu liefern und montieren
Menge: 50,000 kg

**07.100 Profilstahl wie vor, jedoch verzinkt**
für Sonderkonstruktionen.
zu liefern und montieren
Menge: 40,000 kg

**07.110 Medienkennzeichnungsaufkleber**
Kennzeichnungsaufkleber
mit Benennung des Mediums (z.B. Heizungsvorlauf,
Kaltwasser, etc.), in kennzeichnender Farbe und
Fließrichtungspfeil
zu liefern und anzubringen
Menge: 40,000 St

**07.120 Bezeichnungsschilder 100x60mm**
graviert, inkl. Beschriftung, komplett mit Halter,
Schrauben und Dübel
Größe ca. 100x60mm, Ausführung und Beschriftung nach
vorheriger Genehmigung.
zu liefern und zu montieren
Menge: 10,000 St

**07.130 Bezeichnungsschilder 120x100mm**
sonst wie vor
zu liefern und montieren
Menge: 10,000 St

### Titel 08 Brandschottarbeiten

**08.010 Brandschutz-Wand- und Deckendurchführungen DN 12-15**
für Heizungs- und Sanitärrohrleitungen
Rockwool Conlit 150 U-Rohrschalen, Nichtbrennbar A2,
mit gittervernetzten Aluminium-Sandwich-Folie
kaschiert. Mindestrohdichte 150 kg/m³.
Für Rohrdurchführungen R30 und R90 entsprechend
Zulassungen.
Der Einbau ist mit der Bauleitung abzustimmen. Vor dem
Beginn der Arbeiten sind die Prüfprotokolle,
Zulassungen, etc. 2-fach nach Fertigstellung 5-fach der
Bauleitung zu übergeben.
zu liefern und montieren
angebotenes gleichwertiges Fabrikat nach Wahl des
Bieters:
Fab.: .....................
Typ : .....................
(Technische Unterlagen sind beizulegen wenn
abweichendes Fabrikat angeboten wird).
Menge: 30,000 lfdm

**08.020 Rohr DN 20-25**
Isolierstärke 20 mm
zu liefern und anzubringen
Menge: 26,000 lfdm

**08.030 Rohr DN 20-25**
Isolierstärke 30 mm
zu liefern und anzubringen
Menge: 26,000 lfdm

**08.040 Rohr DN 32**
Isolierstärke 20 mm
zu liefern und anzubringen
Menge: 6,000 lfdm

**08.050 Rohr DN 32**
Isolierstärke 40 mm
zu liefern und anzubringen
Menge: 2,000 lfdm

**08.060 Rohrschott R90 DN 50/56**
Rohrabschottungen mit der Feuer-Widerstandsklasse R90
für dB20- und PE-Abwasserleitungen zum direkten und
nachträglichen Einbau an/in Decken und Wänden.
Prüfzeugnisse sind vor Beginnn der Montage 2-fach und
nach Fertigstellung 5-fach der Bauleitung zu übergeben.
zu liefern und montieren
Menge: 4,000 St

**08.070 Rohrschott DN 70/90**
sonst wie vor
zu liefern und montieren
Menge: 16,000 St

**08.080 Rohrschott DN 100**
sonst wie vor
zu liefern und montieren
Menge: 20,000 St

**08.090 Intumeszirende Brandschutzmasse**
zur Rohrabschottung in Brandwänden
Fabrikat: Hiliti
Typ: CP 611 A
als Kartusche, Brandschutzmasse je 310 ml.
Artikel-Nr.: 220351/1
fix und fertig verarbeitet
angebotenes gleichwertiges Fabrikat nach Wahl des
Bieters:
Fab.: .....................
Typ : .....................
(Technische Unterlagen sind beizulegen wenn
abweichendes Fabrikat angeboten wird).
zu liefern und montieren
Menge: 2,000 St

### Titel 09 Einzelraumentlüftung

*Hinweis*
Vorbemerkungen
Werden alternativ andere Fabrikate
angeboten, muß der Nachweis für den
Austausch erbracht werden. Weiterhin ist
für das alternativ angebotene Fabrikat
durch Beilegen von entsprechenden
Prüfzeugnissen sowie bauaufsichtlichen
Zulassungen, die ausgeschriebene
Spezifikation nachzuweisen.

Garantie: 5 Jahre auf den Motor, 2 Jahre
auf Limodor-Steuerungen bei
bestimmungsgemäßen Gebrauch soweit keine
anderen Angaben in den
Ausschreibungstexten angegeben sind.

Technische Daten: VDE u.TÜV geprüft,
funkentstört,
Strahl-/Spritzwassergeschützt (IPX5/
IPX4), CE-Kennzeichen

*) Eigengeräuschangaben Schalldruckpegel
nach DIN 18017-3, Ausg. Aug.'90, Ziffer
6.2.4 Fußnote.

Hersteller:  Fa. Limot GmbH & Co. KG
  Untere Wart 11-15
  D-97980 Bad Mergentheim
  Tel.:(07931)9449-0
  Fax :(07931)9449-71 od. -49
  e-mail: limot@t-online.de
  http://www.limot.de

*Hinweis*
Serie compact
Montagefreundliches, bauaufsichtlich zugelassenes
Unterputz-Lüftungsgerät für den Wand- oder
Deckeneinbau. Einbau im Schutzbereich I nach DIN VDE
0100-701 zulässig. Bestehend aus einem Kunststoffkasten
mit seitlichem Ausblasstutzen NW 80 mm und einer
körperschallentkoppelten Gebläseeinheit (2-stufig,
elektronisch geregelter Drehstrom-Außenläufermotor)
inkl. Filter und weißer/m Abdeckplatte/-rahmen in der
Designausführung S-Line (Farbe ähnlich RAL 9016). Der
Einbaukasten ist standardmäßig mit einer 6-poligen
Netzklemme für den Elektroanschluss, sowie einer dicht
schließenden Rückschlagklappe (Leckluftrate < 0,01 m³/
h; zugleich Kaltrauchsperre), ausgestattet.
Kontaktbelegung der Netzklemme über schraublose
Federklemmtechnik. Die Gebläseeinheit verfügt über ein
codierbares Leistungsteil mit getrennten
Einstellmöglichkeiten des Volllast-Volumenstromes (100,
60, 40 oder 30 m³/h) und Teillast-Volumenstromes (40,
30, 20 oder 15 m³/h). Begrenzte Zeitvorgaben für den
Nachlauf mit Rückstellfunktion, der
Einschaltverzögerung, sowie ein Intervallbetrieb in
Teillastbetrieb, sind codierbar. Eine integrierte
laufzeitabhängige Filterwechselanzeige ist
standardmäßig "on board". Der Filter (Filterklasse G3)
an der Gebläseeinheit ist ohne Werkzeug leicht
wechselbar. Das patentierte Federsystem gleicht bis zu
80 mm Mauerwerk zwischen zu tief eingesetztem Kasten
und Deckel bzw. Vorwand aus. Werkzeuglose Endmontage
inkl. Elektroverbindung zur Netzklemme bei der
Gebläsemontage. Steckkontakte am Leistungsteil
ermöglichen eine Aufrüstung der Gebläseeinheit mit
Erweiterungs- und/oder einer Zusatzplatine (z.B.
Feuchteregler C-FR; Zubehör). Nachfolgende
Leistungsdaten beziehen sich auf die werkseitige
Voreinstellung/Codierung der Gebläseeinheit: Voll-/
Teillastvolumenstrom: 60/30 m³/h, Nachlaufzeit 16
Minuten.

Die elektrische Verdrahtung wird über
schraublose Klemmen im Lüftergehäuse
vorgenommen. Der erforderliche
Elektroanschluss zum Leistungsteil und
den Steuerungen erfolgt automatisch bei
der Gebläsemontage. Durch einen
Steckanschluss hinter einer abnehmbaren
Abdeckung am Gebläse können Nachlauf-,
Intervall-, Fern- oder
Feuchtesteuerungen (Zubehörausstattung)
leicht montiert werden.

**09.010 Lüftungsgerät ECom Vmax 60m³/h**
Abluftgerät (Unterputz -Wand/Decke-) z.B. für Bad, WC,
HWR, Kochnische oder Küche (Lüftung nach DIN 18017-3
und DIN 1946-6).

Fabrikat  LIMODOR
Typ  Lüftungsgerät ECom
Montageart  Unterputz
Planmäßiger Volumenstrom (max/min) 60/30 m³/h
bestehend aus:
Einbaukasten compact  # 80000
Gebläseeinheit ECom (60/30)  # 03000
Spannung  230 VAC/50 Hz
Schutzklasse  II
Schutzart  IPX5
Wirkleistungsaufnahme  6/3 W
Leistungsaufnahme Pel,Vent  0,10 W/(m³/h)
Eigengeräusch LA  33/26 dB(A)
Schallleistung LWA  37/30 dB(A)
Druckdifferenz  269 Pa
Anschlussstutzen  NW 80 mm
Lage Anschlussstutzen  seitlich
Einbaukastenabmaße (HxBxT)  242x242x100 mm
einschl. sämtlicher elektrischer Anklemmarbeiten inkl.
erforderlichen Kleinteilen wie Anschlussdosen, usw.
zu liefern und zu montieren
angebotenes gleichwertiges Fabrikat nach Wahl des
Bieters:
Fab.: .....................
Typ : .....................
(Technische Unterlagen sind beizulegen wenn
abweichendes Fabrikat angeboten wird).
Menge: 11,000 St

**09.020 Regel-/ Steuergerät für Lüftungsgeräte Serie compact**
Das steckbare Nachlaufmodeul C-NR ist für alle
Lüftungsgeräte der Serie compact geeignet. Die Montage
des Moduls wird nach Abnahme des Leitungsteils
(Grundsteuereinheit) durch einfaches Aufstecken an
einen Gegenstecker vorgenommen. Durch die DIP-Schalter
auf dem Steuermodul C.NR können vielzählige
Einstellmöglichkeiten nachträglich vorgenommen werden.
Eine integrierte Abschaltautomatik deaktiviert durch
einmaliges Betätigen (An/Aus) des Lichtschalters die
Nachlauffunktion.
Fabrikat/Type  Limodor C-NR
einschl. sämtlicher elektrischer Anklemmarbeiten inkl.
erforderlichen Kleinteilen wie Anschlussdosen, usw.
zu liefern und montieren
Menge: 11,000 St

**09.030 Montagevorrichtung**
für Limodor-Lüftungsgeräte Serie ELF/LF mit oder ohne
Brandschutzummantelung.
Fabrikat/Type  MB
Artikelnummer  95001
zu liefern und montieren
angebotenes gleichwertiges Fabrikat nach Wahl des
Bieters:
Fab.: .....................
Typ : .....................
(Technische Unterlagen sind beizulegen wenn
abweichendes Fabrikat angeboten wird).
Menge: 11,000 St

**09.040 Befestigungssatz compact**
für den Einbau der Lüftungsgeräte compact in abgehängte
Decken und in Leichtbauwände. Einschl.
Schnellbefestigungen
zu liefern und zu montieren
angebotenes gleichwertiges Fabrikat nach Wahl des
Bieters:
Fab.: .....................
Typ : .....................
(Technische Unterlagen sind beizulegen wenn
abweichendes Fabrikat angeboten wird).
Menge: 11,000 St

**09.050 Stahl-Flexrohr DN 80**
zu liefern und montieren
Menge: 20,000 lfdm

*Hinweis*
Gefaltzte, runde Luftkanäle und Formstücke aus
verzinktem
Stahlblech nach DIN 24145, Werkstoff MUSt 1 nach DIN
1624, Oberfläche feuerverzinkt Güte II, Zinkauflage 275
g/m² zweiseitig, Oberflächenklasse A,
Oberflächenausführung normale Zinkblume, Blechdicken
nach DIN 24145, Tabelle 1, als spiralgefaltztes Rohr,
komplett mit schwingungsgedämpften Aufhänge-,
Dichtungs-, Verbindungs- und Befestigungsmaterial.
Rohrverbindungen mit Raychem-Schrumpfband abgedichtet
Fabrikat:
Type:

**09.060 Rohr, Durchmesser: 100 mm**
zu liefern und montieren
Menge: 10,000 lfdm

**09.070 Rohr, Durchmesser: 125 mm**
zu liefern und montieren
Menge: 46,000 lfdm

*Hinweis*
Bögen in allen Winkelgraden
aus vorher genannten Werkstoff
passend auf Innendurchmesser

**09.080 Bögen DN 100**
zu liefern und verlegen
Menge: 10,000 St

**09.090 Bögen DN 125**
zu liefern und verlegen
Menge: 14,000 St

*Hinweis*
Übergang
aus vorher genannten Werkstoff
passend auf Innendurchmesser

**09.100 Übergang DN 100**
zu liefern und verlegen
Menge: 2,000 St

**09.110 Übergang DN 125**
zu liefern und verlegen
Menge: 9,000 St

*Hinweis*
T-Stück
aus vorher genannten Werkstoff
passend auf Innendurchmesser

**09.120 T-Stück DN 100**
zu liefern und verlegen
Menge: 2,000 St

**09.130 T-Stück DN 125**
zu liefern und verlegen
Menge: 9,000 St

*Hinweis*
Enddeckel
aus vorher genannten Werkstoff
passend auf Innendurchmesser

**09.140 DN 100**
zu liefern und verlegen
Menge: 2,000 St

**09.150 DN 125**
zu liefern und verlegen
Menge: 3,000 St

*Hinweis*
Deckenschott

**09.160 geba AVR DN 125 Decken- und Wandschott**
Brandschott DN 125
aus verzinktem Stahlblech mit
metallischem Schnellverschluss, Intumeszenzmaterial, eingeschlossen durch
glattwandiges Kunststoffinnenrohr mit
vollkommen freiem Querschnitt. Zum
Patent angemeldet. Allgemeine bauaufsichtliche Zulassung des DIBt Berlin
Z-41.3-686. Feuerwiderstandsklasse
K90 - 18017. Nach den neuen verschärften
Prüfbedingungen des DIBt im dreigeschossigen Ofen geprüft. Einbau unter,
in oder auf der Massivdecke, alternativ
unter, in oder auf der Holzbalkendecke
F30 B. Befestigung nur durch Mörtelverguss ohne Schrauben, Dübel oder Mörtelanker. Keine Isolierung erforderlich.
Einbau in feuerwiderstandsfähige
Schächte F30/L30 - F90/L90, Mindeststärke 35 mm, und in Installationsschächte I90 mit ABP mit beliebiger
Belegung. Zum Einbau in Lüftungsanlagen
aus Stahl, z.B. Wickelfalz, und zwar in
Zentrallüftungsanlagen für Zu- und
Abluft, sowie zum Anschluss von Einzellüftungsgeräten, Wrasenabzügen oder
Dunstabzugshauben ohne Brandschutzanforderungen. Wartungsfrei.
Leitungsdichtigkeitsklasse II nach DIN  1946-6.
Herstellung und Vertrieb:
geba Bartholomäus GmbH
Bussenblick 10
89607 Emerkingen
Fon 07393/95190
Fax 07393/3376
zu liefern und montieren
angebotenes gleichwertiges Fabrikat nach Wahl des
Bieters:
Fab.: .....................
Typ : .....................
(Technische Unterlagen sind beizulegen wenn
abweichendes Fabrikat angeboten wird).
Menge: 6,000 St

**09.170 Isolierung der Fortluftluftrohre**
aus 30 mm Sillanmatten mit ALU-Kaschierung, Stöße mit
ALU-Folie überklebt.
zu liefern und montieren
Menge: 10,000 m2

**09.180 gebavent-Flachdachhaube FDL 100/650**
zweiteilig, für Abluft
Bestehend aus:
Dachhaube und Standrohr mit Isolierung
für Flachdächer. Dachhaubenkopf aus Stahlblech mit
Spezial-Aluminium-Zinkbeschichtung,
außen pulverbeschichtet, mit Neigungs-Dachdichtungsbahn
und Spannband. Standrohr: doppelwandig mit eingeschlossener PUR-Isolierung und aufgepresstem Flansch.
Rohranschlusslänge: unter Flansch 300 mm mit
Formteilmaß.
Material: Stahlblech mit Spezial- Aluminium-
Zinkbeschichtung.
Qualitätsmerkmale: UV-, korrosions-, und
brandbeständig, schlagregensicher,
minimaler Druckverlust,
Kondensatablauf über Dach.
Taupunkt-Prüfung: FIW, München.
Befestigung: ausschließlich vom Dach
Farben: schwarz
Neigungsverstellung: 0-6°
Standrohrlänge: 650 mm
DN 100, PVC weich, 500mm lang, mit
korrosionsgeschützter Schlauchklemmen, Paßstücke für
die Verbindung mit Rohrleitungen
Herstellung und Vertrieb:
Bartholomäus GmbH
Bachstr. 10
89607 Emerkingen
Fon 07393/95190
Fax 07393/951940
Deutschland
zu liefern und montieren
angebotenes gleichwertiges Fabrikat nach Wahl des
Bieters:
Fab.: .....................
Typ : .....................
(Technische Unterlagen sind beizulegen wenn
abweichendes Fabrikat angeboten wird).
Menge: 2,000 St

**09.190 gebavent-Flachdachhaube FDL 70/650**
zweiteilig, für Abluft
Bestehend aus:
Dachhaube und Standrohr mit Isolierung
für Flachdächer. Dachhaubenkopf aus Stahlblech mit
Spezial-Aluminium-Zinkbeschichtung,
außen pulverbeschichtet, mit Neigungs-Dachdichtungsbahn
und Spannband. Standrohr: doppelwandig mit eingeschlossener PUR-Isolierung und aufgepresstem Flansch.
Rohranschlusslänge: unter Flansch 300 mm mit
Formteilmaß.
Material: Stahlblech mit Spezial- Aluminium-
Zinkbeschichtung.
Qualitätsmerkmale: UV-, korrosions-, und
brandbeständig, schlagregensicher,
minimaler Druckverlust,
Kondensatablauf über Dach.
Taupunkt-Prüfung: FIW, München.
Befestigung: ausschließlich vom Dach
Farben: schwarz
Neigungsverstellung: 0-6°
Standrohrlänge: 650 mm
DN 100, PVC weich, 500mm lang, mit
korrosionsgeschützter Schlauchklemmen, Paßstücke für
die Verbindung mit Rohrleitungen
Herstellung und Vertrieb:
Bartholomäus GmbH
Bachstr. 10
89607 Emerkingen
Fon 07393/95190
Fax 07393/951940
zu liefern und montieren
angebotenes gleichwertiges Fabrikat nach Wahl des
Bieters:
Fab.: .....................
Typ : .....................
(Technische Unterlagen sind beizulegen wenn
abweichendes Fabrikat angeboten wird).
Menge: 3,000 St

**09.200 Mauerhülse**
DN 125 zum Anschluß von
WC-Abluft. Mauerstärken bis
300mm, selbstätig öffnende geräuscharme
Verschlußkappe, Farbe reinweiß

zu liefern und montieren
Menge: 1,000 St

**09.210 Mauerhülse**
DN100 zum Anschluß von
WC-Abluft. Mauerstärken bis
300mm, selbstätig öffnende geräuscharme
Verschlußkappe, Farbe reinweiß

zu liefern und montieren
Menge: 1,000 St

### Titel 10 Anlagendokumentation

**10.010 Anlagendokumentation**
Nach Fertigstellung der Anlagen sind dem
Bauherren in 2-facher Ausfertigung in beschrifteten
Ordnern folgende Unterlagen zu übergeben:

1.) Revisionszeichnungen (1 Satz farbig)
2.) Wartungsanleitungen
3.) Prüfbescheide
4.) Anlagenbeschreibung
5.) Bedienungsanleitung
6.) Elektroschaltpläne
7.) Einweisungsprotokoll
8.) Inbetriebnahmeprotokolle
9.) Revisionszeichnungen und -unterlagen auf Stick  in
pdf- und dwg-Format
Menge: 1,000 St

### Titel 11 Unvorhergesehenes und Taglohnarbeiten

*Hinweis*
Ein Anspruch auf die Positionen dieses
Titels besteht nicht.
Taglohnarbeiten dürfen nur nach Freigabe
durch die Bauleitung ausgeführt werden
und sind dann täglich zur Unterschrift
vorzulegen.

*Hinweis*
Folgende Stunden werden vorgesehen:
(in die Stundensätze sind sämtliche Nebenkosten, wie
Montagezulagen, Fahrtkosten usw. einzurechnen)

**11.010 Montageleiter**
Stundensatz
Menge: 10,000 Std.

**11.020 Obermonteur**
Stundensatz
Menge: 24,000 Std.

**11.030 Monteur**
Stundensatz
Menge: 24,000 Std.

**11.040 Auszubildender**
Stundensatz
Menge: 1,000 Std.

USt %: 19,00
